# 20001 Südflügel BA3_LVs
Angebotsaufforderung (GAEB DA XML 3.1, DA83)
Währung: EUR
Erstellt mit: G&W CALIFORNIA PRO, CALIFORNIA PRO V16.1.00, 17.04.2026

## Ergaenzung der Angebotsaufforderung

## Weitere Besondere Vertragsbedingungen

## 10.10

## Einrichtung von Unterkuenften
Einrichtung von Unterkuenften
Unterkuenfte wie Schlafraeume und Aufenthaltsraeume fuer die Freizeit
duerfen in der Liegenschaft, in der sich die Baustelle befindet, nicht eingerichtet
werden.

## 10.11

## Dem Auftragnehmer werden unentgeltlich zur Benutzung ueberlassen:
Dem Auftragnehmer werden unentgeltlich zur Benutzung ueberlassen:
Lager- und Arbeitsplaetze bis ca. 150 m² im Bereich der Baustelle.

## 10.12

## Anschluesse Baustrom
Anschluesse Baustrom
Im Dachboden Mansarddach und in Turmdach steht jeweils ein Baustromkasten zur Verfuegung
Anschluesse 3 x 230 V, 3 x 380 V,
Absicherung mit 63 Ampere

Ebenerdig im Bereich der Baustelleneinrichtungsfläche steht ein Baustromkaste zur Verfuegung
Anschluesse 3 x 230 V, 3 x 380 V,
Absicherung mit 125 Ampere

## 10.13

## Anschluss Bauwasser
Anschluss Bauwasser
An der Suedfassade des Suedfluegels ist im Baustellenbereich eine Zapfstelle vorhanden.
Entfernung ca. 30 m

## 10.14

## Anordnung von Stundenlohnarbeiten
Anordnung von Stundenlohnarbeiten
Mit der Ausfuehrung, der im Leistungsverzeichnis vorgesehenen Stundenlohnarbeiten, ist erst nach schriftlicher Anordnung des Auftraggebers zu beginnen. Der Umfang der im Einzelfall zu erbringenden Leistungen wird bei der Anordnung festgelegt.
Die Stundenlohnzettel sind werktaeglich bei der Bauleitung einzureichen.

## 10.15

## Abstimmung mit anderen Gewerken
Abstimmung mit anderen Gewerken
Der Auftragnehmer hat seine Vertragsarbeiten im erforderlichen Umfang mit der Bauprojektleitung abzustimmen, den jeweils festgesetzten Fristen anzupassen und einvernehmlich auszufuehren.
Der Auftragnehmer ist verpflichtet den Beginn seiner Arbeiten wenigstens fuenf Tage vor dem Eintreffen auf der Baustelle der Bauleitung anzuzeigen und im Aenderungsfall An- und Abwesenheit auf der Baustelle anzukuendigen,
um eine optimale Abstimmung mit den anderen Gewerken zu erreichen.

## 10.16

## Firmenverpflichtung
Firmenverpflichtung
Die Firma ist verpflichtet waehrend der Anwesenheit seines Personals auf der
Baustelle permanent mindestens eine Deutsch sprechende Person auf der
Baustelle vorzuhalten.
Dies ist aus Gruenden der Arbeitssicherheit / Unfallvermeidung / Ersthelfereinsatz /
Anordnungen des Auftraggebers unabdingbar.

## Ende der WBVB

## Weitere Zusaetzliche Vertragsbedingungen

## Daten und Auskuenfte ueber die Baumaßnahme
Daten und Auskuenfte ueber die Baumaßnahme darf der Auftragnehmer
Dritten nur mit vorheriger Zustimmung des Auftraggebers weitergeben.

## Geraetestunden fuer Kleingeraete
Geraetestunden fuer Kleingeraete
z.B. Bohrer, Flex, Staubsauger usw. sind in die Einheitspreise einzurechnen
und werden auch fuer Stundenlohnarbeiten nicht gesondert verguetet (Nebenleistung).

## Nachtraege
Nachtraege
Nachtraege sind im Original in Papierform einzureichen.
Alle Nachtraege einschl. Kalkulationsnachweise sind
1-fach bei dem mit der Bauleitung beauftragten Architektur- oder Ingenieurbuero einzureichen.

## Aufmaße
Aufmaße
Die fuer die Abrechnung notwendigen Feststellungen sind gemeinsam mit dem AG bzw. dem mit der Bauleitung beauftragten Architektur- oder Ingenieurbuero vorzunehmen.
Die Termine hierfuer sind rechtzeitig zu vereinbaren.

## Rechnungen
Rechnungen
Abschlagsrechnungen sind 1-fach im Original in Papierform bei dem mit der Bauleitung beauftragten Architektur- oder Ingenieurbuero einzureichen. Vorab dazu kann die Rechnung per E-Mail versendet werden.
Auf allen Rechnungen ist sowohl die Maßnahmen- als auch die Vertragsnummer anzugeben.
Ergaenzend gilt folgendes:
Die Schlussrechnungen sind im Original 2-fach einzureichen.

## Ende der Weiteren Zusaetzlichen Vertragsbedingungen

## Baubeschreibung

## Bauwerk
Bauwerk
Der Suedfluegel des Fuerstlichen Schlosses Thurn und Taxis wurde durch den Hausarchitekten Max Schulze in der Zeit von 1885 – 1889 erbaut. Er gilt als eines der bedeutendsten Bauwerke des Neumanierismus in Sueddeutschland. Die Ausstattung ist außergewoehnlich hochwertig, Prunkstueck im Inneren ist das Marmortreppenhaus von Lorenzo Pillow.
Vereinheitlichung der Fassade in der Zeit von 1891 – 1898.

Der Suedfluegel des jetzigen Bauabschnittes (siehe Anlage 02 ) besteht aus einem rechtwinkeligem Gebäude mit unterschiedlichen Dachformen und einem Rundturm mit Kegeldach der an die Außenecke des Gebäudes einbindet.
Der Firstrichtung des laengeren Gebaudeteil verlaeuft in Ost-Westrichtung und hat im Grundriss die Außenabmessungen von Breite x Laenge ca.10,50 m x16,50m Dieser Gebaeudetrakt besitzt ein Mansarddach, Dachneigung Mansarde ca. 58 Grad, mit Schieferplatten gedeckt.
Hier befinden sich 4 Tonnendachgauben aus unlegiertem Zinkblech
Der oberer Dachabschluss des Mansarddaches ist ein Satteldach mit einer Dachneigung von ca. 12 Grad,
eingedeckt mit Schwarzblech.
Auf dieser Dachflaeche befindet sich mittig ein handgeschmiedeter Handlauf.
Traufhoehe Mansarddach, ca. 16,5m,
Traufhoehe Satteldach ca. 21,0m
Firsthoehe ca. 21,50 m.
Die Ostseite schließt an den bereits im Jahre 2023-2024 sanierten Suedflluegel ( BA 1) an.
Nordseitig schließt ein weiterer Teil vom Schloss Thurn &Taxis an.
Es ist nur die Suedfassaade zugaengig
Der Gebaeudetrakt mit Firstrichtung in Nord-Suedrichtung hat die Abmessungen im Grundriss von .Breite x Laenge ca. 7,0 m x 10,0 m
Dieser Gebaeudetrakt besitzt ein Satteldach, Dachneigung  ca 58. Grad, eingedeckt mit Schieferplatten
Traufhoehe Satteldach ca. 16,5m
Firsthoehe ca. 21,0m.
In der westlichen Dachflaeche zwei Tonnendachgauben aus unlegiertem Zinbkblech
Die Nordseite schließt an dem im Jahre 2026 sanierten Suedflluegel ( BA2) an
An der Ostseite schließt ein weiteres Gebaeude vom Schloss Thurn & Taxis an.
Es ist nur die Westfassade  zugaengig,

Der Rundtrum hat grundsaetzlich einen Durchmesser von ca. 8,70 m und besitzt ein mit Schieferplatten eingedecktes Kegeldach mit einer Bekroenung aus Zinkblech.
Traufhoehe Turm, ca. 24,0 m ueber Gelaende
Turmspitze ca. 34,0 m
OK Bekroenung/Turmspitze: ca. 41,50 m ueber Gelaende
In der oberern Dachhaelfte befinden sich auch hier 4 Tonnendachgauben aus unlegiertem Zinkblech
Groeße und Ausfuehrung identisch wie bei den vorbeschriebenen Gebaeudentrakten
An der Traufe sind 4 Fenster auf auskragende ,verzierte und profilierte Natursteinkonsolen vorhanden
die ca. 2,0 ueber die Turmtraufe ragen.Durch diese Anordnung ergeben sich satteldachfoermige
Einschiftungen in das Kegeldach mit kleinen, dreiecksfoermigen Wandflaechen
Die Dachfaechen sind mit Schiefer eingedeckt, die Wandflaechen mit Blech verkleidet.
Zusaetzlich werden die Fenster mit verzierten Natursteingewaende eingerahmt. Als oberer Abschluß ein bogenfoermiger Aufsatz aus unlegiertem Zinkblech, seitlich davon jeweils eine Kugel aus Zinkblech als weiteres Zierelement
Die Dachentwaesserung wird in das Turminnere (in Ebene2)  in eine offene, kastenfoermige Rinne gefuehrt und an einer Stelle wieder nach außen auf das Mansarddach gefuehrt und abgeleitet.

Die Daecher sind gekennzeichnet durch Grat und Kehle bei den Verschneidungen sowie durch Einbauten von Zierelemente wie Tonnendachgauben und Einschiftungen
Der Turm besitzt fuenf Vollgeschosse, die angeschlossenen Gebaeudeteile jeweils drei Vollgeschosse.
Die Daecher und das vierte und fuenfte Geschoss des Turms sind nicht ausgebaut.

Die Fassade wird durch verschiedene Elemente stark gegliedert. Der untere Wandbereich besteht aus einem Natursteinmauerwerk. Das Erdgeschoss wird durch die bossierten Natursteinquader angedeutet.
Vor der Fassade dieses Bauabschnittes befindet sich eine Terrasse aus Natursteinen, Breite ca.3,0 m.
OK Terrasse  liegt ca. 1,50 ueber dem Gelaende und kennzeichnet gleichzeitig den obere Abschluss des Kellers
Terrasse mit aufwendigem Natursteingelaender

Das EG besitzt rundbogige Fenster mit Fenstergitter und teilweise mit Maßwerk. Durch die Anordnung der Terrasse hat
das KG in diesem Bereich keine Fenster

Bei den rechtwinkelig zueinander sehenden Gebaeudeteile wird das erste und zweite Geschoss durch ein horizontal stark profilierte Gesimse markiert.
Über dem 2.OG liegt das auskragende Traufgesims, ein Ziergesims aus Konsolen, ca.1,30 hoch.
Das Gesimsband über dem Erdgeschoss schließt das bossierte Mauerwerk ab . Es hat eine Höhe von 1,55 m
Die Geschosse besitzen hohe, rechteckige Kastenfenster die mit einem Naturstein eingerahmt sind.
Obere Einrahmung der Fenster ist satteldach- oder schneckenförmig.
Die satteldachförmigen Abdeckungen sind oberseitig mit Blech abgedeckt.
Unter den Fensterbänke  im 2. OG ein Zierband mit Endkonsolen
Die beiden Geschosse sind glatt geputzt

Die Suedfassade besitzt zudem einen Risalite der ca.0,40 m vorspringt und bis zum Traufgesims aus Naturstein
besteht. Der obere Abschluß des Risalit ist ein stark geschwungener Giebel mit turmartiger Bekroenung
Die Oberseite des Giebels ist vollständig mit Zinkblech abgedeckt.
Im 1.OG und 2.OG hat der Risalit einen Balkon

Das Erdgeschoss des Turms wird auch hier durch die bossierte Natursteinquader angedeutet.
Das Gesimsband über dem Erdgeschoss schließt ebenfalls das bossierte Mauerwerk ab .
Ueber dem Gesimsband bis zur Trauf ist der Turm glatt verputzt
Die Ausbildung der Fenster und deren Einrahmngen sind  identisch den rechtwinkelig zueinander sehenden,
angebauten Gebaeudeteile.
Im vierten Obergeschoss sind einfache Rundbogenfenster vorhanden. Der Rundbogen ist eingerahmt von einem
leicht profiliertem Naturstein. Ueber diesen Fenster ein leicht profilierte Natursteingesims.

Direkt ueber diesen Gesims beginnt die auskragende Einrahmung der vier  Fenster die ca. 2,0 ueber die Turmtraufe ragen und das weit auskragende Traufgesims unterbrechen.
Das vierte und fuenfte Geschoss wird durch eine Holzbalkenlage mit Bretterboden getrennt.
Im fuenften Geschos befindet sich die innenliegende Entwaesserungsrinne.

Der kegelfoermige Dachstuhl besteht aus 20 radial angeordnete Sparren mit Turmpfosten ueber die gesamte Turmhoehe und ist dreigeschossig.
Die beiden unteren Geschosse bestehen aus kreuzweise angeordneten Haupttragbalken die als Zangenkonstruktion
ausgefuehrt und mit den Sparren verbunden sind
An diesen Balken sind vier schräg verlaufende Nebentraeger hoehengleich angeschlossen in denen 16 Stichbalken
einbinden die als Unterstuetzung der Sparren dienen
In Turmachse sind die Haupttragbalken an den Turmpfosten angebunden der seinerseits in Ebene der
Haupttragbalken abgestrebt ist und somit die Lasten nach außen abgibt.
Das oberste Geschoss Besitzt lediglich die kreuzweise angeordnete Zangenkonstruktion.
Die untere Ebene liegt ca.1,0 m ueber der Mauerkrone
Zwischen Mauerkrone und dieser Ebene sind alle 20 Sparren nach innen verstaerkt.
und liegen auf der Mauerkrone auf. Mauerkrone aus Natursteinbloecken.
Lediglich die vier Sparren in Ebene der Haupttragbalken binden am Fußpunkt in ein Stahlteil ein.
In einem Hoehenabstand von ca. 80-90 cm ist umlaufen ein Spantenkranz zwischen den Sparren angeordnet auf dem die Dachschalung befestigt ist. Die Spanten sind in die Sparren eingenutet und stehen ca. 25-30 mm ueber die
Oberkante Sparren, sodass die Dachschalung zu den Sparren einen Abstand haben.
Alle Knotenpunkte der Dachstuhlkonstruktion sind mit einem Schraubbolzen verschraubt.

## Beschreibung der Gesamtmaßnahme
Kurze Beschreibung der Gesamtmaßnahme - BA3 ( siehe Anlage 02 )

BA 3 wird grundsätzlich in zwei Bauabschnitte (Turm und Mansarddach ) unterteilt
Die Einrüstung/Arbeiten beginnen am Turm.
In einem ersten Abschnitt wird der Turm einschl. Turmdach komplett und die Suedseite des Mansarddaches
eingeruestet. Eingeruestet wird bis OK Turmbekroenung.
Nach Demontage der Turmbekroenung -durch den Spengler-die umgehend nach Einruestung erfolgt wird die Turmbekroenung wieder abgeruestet.
Der Turm soll im August 2026, die Suedseite des Mansarddaches bis Mitte September 2026
eingeruestet werden

In einem zweiten Abschnitt wird der gesamte Turm abgeruestet und gleichzeitig wird das Mansarddach und das Satteldach ( die rechtwinkelig zueinander stehenden Gebaeudeteile) eingeruestet
Diese Arbeiten werden im Zeitraum von Mitte Mai 2027 bis Mitte Juni 2027 ( vor Beginn der Schlossfestspiele) durchgefuehrt. Die Abrüstung der beiden rechtwinkelig zueinander stehenden Gebaeudeteile erfolgt ab Mitte November 2027.

Im Zuge der Dach- und Fassadeninstandsetzung dieses Bauabschnittes wird die gesamte Dacheindeckung
einschl. der Dachschalung und der Dachbahn von allen Daechern ( Turmdach, Mansarddach, Satteldach) erneuert.
Das handgefertigte Gelaender am Mansarddach wird demontiert, ueberarbeitet und wieder montiert.
Alle Blechanschluesse im Bereich der Daecher sowie die Kastenrinnen am Fußpunkt der Mansarde und Satteldach werden erneuert.
Die Erneuerung aller Verblechungen und Blechanschluesse erfolgen mit einem bandbeschichteten Blech
Die aus Zinkblech gefertigten Tonnendachgauben sowie die Bekroenung des Turmdaches werden  demontiert und sind zur Ueberarbeitung in die Werkstatt des AN zu transportieren.

Die Dachtragwerke wird statisch ertuechtigt, schadhafte Bauteile werden entsprechend des Schaedigungsgrades
partiell ausgewechselt oder komplett erneuert, fehlende Bauteile werden ergaenzt.
In der oberste Geschossdecke wird eine Waermedaemmung eingebaut.
Die vorhandenen Dielenbelaege und Fehlboeden dieser Deckenbalkenlage wird daher erneuert.
Abseitenwaende /Außenbauteile, die an ausgebaute Bereiche angrenzen erhalten ebenfalls eine Waermedaemmung.
An der Fassade werden die schadhaften Putze, Gesimsprofile und Natursteinelemente etc. partiell ausgebessert.
Die Fenster, ueberwiegend Kastenfenster, sowie die Eingangstuere/Toranlagen werden ueberarbeitet, der Anstrich
erneuert.
Die Fenstergitter werden vor Ort komplett entschichtet und erhalten einen Anstrich
Blechabdeckungen bei Gesimsen, bei den Balkon- oder Fensterbruestungen werden ebenfalls ueberarbeitet und
erhalten einen neuen Anstrich.

Komplett erneuert wird die aeußere Blitzschutzanlage.

Fuer die Arbeiten an der Fassade und am Dach werden die Gebaeude vollstaendig eingeruestet und ein Wetterschutzdach montiert. Die Gebaeude  sind somit komplett eingehaust.

Fuer die Hauptmaßnahme BA 3 ist ein Zeitraum von 17 Monate vorgesehen

Beginn der Hauptmaßnahme: August 2026,
Ende der Hauptmaßnahme: Dezember 2027.

Bauabschnitt BA 2 wird derzeit noch saniert
Der oestliche Teil von BA2, der an BA 3 anschließt, wird zwischen  Mai 2026 und Juni 2026, der westliche Teil im Zeitraum von September - Oktober 2026 abgeruestet

Die Einruestung von BA3 und die Teilabruestung von BA 2  fallen im September 2026 zusammen!!

Bauabschnitt BA 1  wurde bereits in den Jahren 2023-2024 saniert

## Ausgeschriebene Bauleistung
Ausgeschriebene Bauleistung

Fuer die Dach- und Fassadeninstandsetzung sind umfangreiche Zimmer-und Holzbauarbeiten erforderlich.
Saemtliche Arbeiten sind in enger Abstimmung mit dem Landesamt fuer Denkmalpflege durchzufuehren.

A) Demontage und Entsorgung der Dachdeckung
Am Walmdach:
Blechdeckung, Stehfalzdeckung aus verzinktem Blech, einschl. Dachschalung,ca. 91 m2
und Demontage zweiteiliges Blechgesims, Abwicklung gesamt ca.140 cm, ca.26 m2
An der Mansarde und Risaliten
Schieferdach, Spitzwinkeldeckung einschl. Unterspannbahn und
Dachschalung, ca.305 m2, einschl. Demontage aller Wandanschluesse, Kehlbleche, Kappleisten und dgl., ca. 49 lfdm.
Demontage Blitzschutzanlage auf Daechern. ca.120 lfdm
Am Turmdach
Abnahme der Turmspitzbekoenung, 1 St.,Bauteilhoehe ca. 5,0 m, Gewicht ca. 80 kg
Schieferdach, Altdeutsche Deckung  einschl. Unterspannbahn und Dachschalung, ca.205 m2, einschl. Demontage
aller Wandanschluesse, Kehlbleche, Kappleisten und dgl., ca. 72 lfdm.
Demontage Blitzschutzanlage auf Daechern. ca.22 lfdm
Abnahme der Aufschieblinge, 20 St.

B) Liefern und verlegen der Dachschalung und Unterspannbahn
Am Walmdach:
Dachschalung, Dicke 35 mm, mit Falz, ca.110 m2, einschl. Unterspannbahn
An der Mansarde und am Risalit
Dachschalung, Dicke 35 mm, mit Falz, ca. 330 m2, einschl. Unterspannbahn
Am Turmdach, Kegeldach
Dachschalung senkrecht verlegt mit Hinterschneidungen, Dicke 35 mm, ca. 205 m2, einschl. Unterspannbahn

C) Ertuechtigung der Dachkonstruktionen, Deckenbalken und Mauerschwelle am Mansarddach
Querschnittsgleiche Ergaenzung von schadhaften Balkenkoepfen und/oder Erneuerung schadhafter Bauteile komplett (Sparren, Schiftersparren, First-, Mittel- und Fußpfette)
Die Ergaenzungen erfolgen entweder mit Schlitzblechen und Stabduebel oder mit geraden Blattstoeßen gesichert mit Stabduebeln oder Duebeln besonderer Bauart. Am Knotenpunkt zimmermannsmaeßige Verbindungen, ueberwiegend Zapfenverbindungen.
Nachziehen und Erneuerung von Schraubverbindungen bei Knotenverbindungen von 2-3 teiligen Holzbauteilen, 280 Stueck.
Die Deckenbalkenkoepfe werden ueberwiegend mit Fuellhoelzer und seitlichen Laschen gestoßen, Verbindungsmittel Duebel besonderer Bauart.
Ergaenzung von Deckenbalkenkoepfe ca. Stueck.
Querschnittsgleiche Ergaenzung First.-Mittel- und Fußpfette ca. 17,0 lfdm
Erneuerung von Schiftersparren, 2 St.
Erneuerung von Sparren, 16 St.
Querschnittsgleiche Ergaenzung von Sparrenkoepfen,14
Querschnittsgleiche Ergaenzung von Deckenbalkenkoepfen, 13 St
Einbau fehlender oder Verstaerkung von Bauteilen, 7 St
Ergaenzungen/Erneuerungen aller Bauteile gesamt ca. 10 m3.

Verstaerkung von Deckenbalken 20/28 cm, durch seitliche Anlaschung eines UPE 240 Traegers,
Lachenlaenge je Seite :2 x 4200 mm,Verbindungsmittel Tellerkopfschrauben
2x Balkenverstaerkung

Die schadhafte Mauerlatte wird ausgebaut und in Teilbereichen querschnittsgleich erneuert.
Die Erneuerung erfolgt mit Eichenholz, zweiteiliger Querschnitt in der Hoehe, Verbindungsmittel Stabduebeln und Spannplattenschrauben in Edelstahlausfuehrung (gerbsaeurebestaendig).
Erneuerung der Mauerlatte : 12 lfdm.
Bodenschalung im Gefaelle fuer Kastenrinne herstellen, Breite ca. 30-35 cm, ca. 10 m2
Setzen von Doppelgewindeschrauben oder Spannplattenschrauben, 600 St

D) Ertuechtigung der Turmdachkonstruktionen, Kegeldach
Erneuerung von Horizontalspanten, Einzellaengen von 0,4-1,20 m, 23 St.
Austausch von Schraubbozen, Durchmesser bis 16 mm, Einzellaengen bis 400 mm, 100 St.
Setzen von Doppelgewindeschrauben oder Spannplattenschrauben, 300 St

E) Bodenbelaege/Fehlboeden
Im Turm, Ebene 2
Liefern und einbauen neuen Bodenbelag, Dicke 30 mm, 38,0 m2,  auf Profilleisten
Im Turm, Ebene 3 und 4
Vorhandene Bodenbelaege ausbauen und entsorgen: 15,0 m2
Liefern und einbauen neue Bodenbelaege, Dicke 35 mm, 26,0 m2

Im Walmdach
In Deckenbalkenebene:
Ausbau und entsorgen von Bodenbelaegen (Dielenbelaege), einschl. des kompletten Fehlbodens, 50 m2.
Liefern und einbauen neue  Dielenbellag, Dicke 30 mm, 50 m2, einschl. Lieferung und Einbau der kompletten
Fehlbodenkonstruktion.

F) Waermedaemmarbeiten
Im Turm, Ebene 2
Liefern und einbauen einer Waermedaemmung aus Hofzfaserdaemmstoff, auf Dielenbelag, 2- lagig
1 Lage druckfest, Dicke 60 mm, mit Nut-und Feder
2 Lage druckfest mit Profilleiste, Dicke 80 mm

Im Walddach, in Deckenbalkenebene
Liefern und einbauen einer Waermedaemmung aus Hofzfaserdaemmstoff, auf Dielenbelag, 2- lagig
1 Lage druckfest, Dicke 60 mm, mit Nut-und Feder
2 Lage druckfest mit Profilleiste, Dicke 80 mm

G) Weitere Arbeiten
Liefern und verlegen von Kanthoelzern fuer oberseitige Aufdoppelung der Sparren fuer Ausgleich der Dachflaeche und konstruktiver Erhoehung der Sparren, 400 lfdm

Liefern und einbauen einer wasserdicht verleimten Mehrschichtplatte als Unterkonstruktion fuer die Kastenrinne,
Plattendicke 32 mm, ca. 10 m2,  einschl. liefern und verlegen von Unterlegehoelzer aus Eichenhoz, im Gefaelle der Kastenrinne verlegt, ca. 50 Stuek
Aufschiebllinge fuer Turmdach liefern und einbauen, 20 St
Gruestbelages des Arbeits- und Schutzgeruest in Traufhoehe mit einer wasserfest verleimten Mehrschichtplatte
abdecken, ca. 170 m2
Geruest seitliche verschalen mit einer wasserfest verleimten Mehrschichtplatt, ca. 80 m2
Kniestockes partiell zurueckbauen, 1,0 m3
Balkenkoepfe freistemmen, 5 Stueck
Auskragendes Traufgesims, Natursteinbloecke, im Bauzustand sichern, 80 m

## Beschreibung der oertlichen Verhaeltnisse
Beschreibung der oertlichen Verhaeltnisse
Am suedlichen Ende der Regensburger Altstadt, unweit des Hauptbahnhofes liegt das Fuerstliche Schloss Thurn und
Taxis.
Die Zufahrt zum fuerstlichem Areal erfolgt ueber oeffentliche Straßen und ist auch mit Großgeraeten moeglich.
Mit innerstaedtischem Verkehr ist zu rechnen.
Das Schlossgelaende ist vollstaendig eingefriedet.
Die Baustelleneinrichtungsflaeche befindert sich an der Suedfassade des Suedfluegels.
Die Zufahrt zur Baustelle/Baustelleneinrichtungsflaeche erfolgt innerhalb des Schlossareals durch den Schlosspark.
Unbefestigte, jedoch gut befahrbare Wege (geschotterte Wege) sind hier vorhanden.

Einfahrt in den Schlosspark von der Margaretenstraße (Zufahrt 1, siehe Anlage 01 ).
Ueber Zufahrt 1 ist die Baustelle/Baustelleneinrichtungsflaeche nur mit Kleingeraeten moeglich.
Transportweg ca. 130 m

Einfahrt in den Schlosspark vom Peters-Weg (Zufahrt 2, siehe Anlage 01 )
Torbreite: 2,90 m
Ueber Zufahrt 2 ist die Baustelle/Baustelleneinrichtungsflaeche mit Großgeraeten erreichbar,
Transportweg ca. 620 m.

Anfahrt der Baustelle ueber die Schlossstraße ( Zufahrt 3, siehe Anlage 01 )
Die Anfahrt der Baustelle ist auch mit Großgeraeten moeglich.
Diese Zufahrt muss mit den Vertretern des Bauherren oder mit der oertlichen Bauleitung abgesprochen werden.

## Ausfuehrung der Bauleistungen
Ausfuehrung der Bauleistungen
Bei dem denkmalgeschuetzten Bauwerk muss bei allen Arbeiten mit besonderer
Sorgfalt und Umsicht verfahren werden.
Der Geraeteeinsatz ist auf ein Minimum zu reduzieren, ebenso die Staubentwicklung.

Das absolute Rauchverbot im Gebauede muss ausnahmslos eingehalten werden.

Auf die Sauberhaltung der Baustelle und Ordnung auf den Lagerplaetzen wird
besonderer Wert gelegt.
Die Baustellenreinigung hat mindestens einmal in der Woche zu erfolgen.
Die Zufahrt zur Baustelleneinrichtung muss freigehalten werden.
Auf den Besucherverkehr waehrend der Schlossfestspiele/Weihnachtsmarkt ist Ruecksicht zu nehmen.
Die privaten Verkehrsflaechen im Schlossareal sind sauber zu halten. Der Auftragnehmer hat Sorge zu tragen, dass die von seiner Firma verursachten Verunreinigungen stets beseitigt werden.

Arbeitszeit:
Grundsaetzlich gilt eine werktaegliche Rahmenarbeitszeit von 7:00 bis 18:00 Uhr.
Abweichungen hiervon sind mit dem AG bzw. der Bauleitung abzustimmen.
Die Bestimmungen des Arbeitszeitgesetzes bleiben unberuehrt.

Die Arbeitsstellen sind entsprechend den Unfallverhuetungsvorschriften zu sichern und zu kennzeichnen.
Auf die Einhaltung der Unfallverhuetungsvorschriften der Bauberufsgenossenschaft,
feuerversicherungsrechtlicher Regelungen und technischer Regeln wie Normen,
Anweisungen zum Arbeitsschutz wird besonders hingewiesen.
Die Abstimmung mit anderen Gewerken ist unverzichtbar.

## Baustelleneinrichtung
Baustelleneinrichtung
Tagesraeume, Magazincontainer und Materialcontainer fuer die Eigennutzung
sind in Groeße und Anzahl entsprechend den Erfordernissen des AN vom AN
zu stellen.
Die Kosten sind in die Einheitspreise mit einzukalkulieren.

Fuer die Baumeisterarbeiten steht unentgeltlich zur Verfuegung
A. Ein Hochbaukran mit einer Auslegerlaenge: 50,0 m,
Tragkraft bei 50,0 m: 2000 kg
mit Kettengehaenge, Schuttmulde und Steingabel

B. An der Turmfassade wird aufgebaut:
Eine Arbeitsbuehnen, Abmessungen ca. 3x2 m, Belastung 300 kg/m2,
Oberste Geruestebene ca 6,0 m ueber Turmtraufe. Nur die oberste Geruestebene
( ca. 28,0 m ueber Gelaende) wird ausgebaut

Eine Arbeitsbuehne, Abmessungen ca. 3x4 m, Belastung 450 kg/m2.
Oberste Geruestebene in Hoehe Turmtraufe, ca. 22,0 m ueber Gelaende.
Nur die oberste Geruestebene wird ausgebaut

Ein Material und Personentransporter mit einer Tragkraft von 500kg,
Aufzugshoehe bis 26,0 m, ueber Gelaende.

Ein Treppenaufstieg am Geruest bis ca. 24,0 m ueber Gelaende.

Siehe LV Anlage 24

C. An der Fassade Mansarddach- Suedseite  (Schlossgarten) wird aufgebaut:
Eine Arbeitsbuehnen, Abmessungen ca. 2,5m x2,5 m, Belastung 300 kg/m2,
Oberste Geruestebene in ca. 21,0 m ueber Gelaende = First Mansarddach
Nur die oberste Geruestebene wird ausgebaut

Eine Arbeitsbuehnen, Abmessungen ca. 2,5m x2,5 m, Belastung 450 kg/m2,
Oberste Geruestebene in etwa Traufhoehe Mansarddach, ca. 17, m ueber Gelaende.
Nur die oberste Geruestebene wird ausgebaut

Ein Material und Personentransporter mit einer Tragkraft von 500kg,
Aufzugshoehe bis 17,0 m, ueber Gelaende.

Ein Treppenaufstieg am Geruest bis ca. 22,0 m ueber Gelaende.

Siehe LV Anlage 25

D. Im Schlossinnenhof- Nordseite wird aufgebaut:
Eine Arbeitsbuehnen, Abmessungen ca. 2,5m x1,80 m, Belastung 450 kg/m2,
mit angebauten Treppenaufgang
Oberste Geruestebene in ca 15,0 m ueber Gelaende.
Nur die oberste Geruestebene wird ausgebaut

E. Das Gebaeude wird entsprechend der Bauabschnitte mit einem Arbeits- und Schutzgerueste eingeruestet,
und mit einem Wetterschutzdach ueberbaut.

F. Sanitaercontainer getrennt fuer Damen und Herren, in ausreichender Anzahl.

Baustelleneinrichtungsflaeche siehe Anlage 03

## Baulaerm
Baulaerm
Auf der Baustelle duerfen nur schallgedaemmte Baumaschinen eingesetzt werden.

## Staubemissionen
Staubemissionen
Maschinen, die Staub und Spaene emittieren, sind abzusaugen.

## Veranstaltungen während der Sanierungsarbeiten im Schloss
Veranstaltungen während der Sanierungsarbeiten im Schloss
Da während der Sanierungsarbeiten die Schlossfestspiele und der Weihnachtsmarkt weiterhin stattfinden, ist die Beschickung der Baustelle während o.g.Veranstaltungen und während Auf-/Abbauarbeiten für die Veranstaltungen nur zu folgenden Zeiten möglich:

Schlossfestspiele
Zeitraum: 10 Wochentage jeweils im Juli 2027
Auf- bzw. Abbau: 3 Wochen davor bzw. danach

Beschickung der Baustelle: siehe LV Anlage 01
Ueber Zufahrt 1 und 2 : Montag bis Freitag : 7:00 bis 16:00 Uhr
Ueber Zufahrt 3: Montag bis Freitag von 7:00 bis 16:00 Uhr nur nach vorheriger Genehmigung

Das Material muss mit den Hochbaukran ueber die angrenzenden Gebaeude transportiert werden

Weihnachtsmarkt (2026):
Zeitraum: Mitte November bis jeweils 23.12.
Öffnungszeiten:
Montag bis Donnerstag: 15:00 bis 22:00 Uhr
Freitag, Samstag: 12:00 bis 23:00 Uhr
Sonntag: 12:00 bis 24:00 Uhr
Auf- bzw. Abbau: 4  Wochen davor bzw. danach

Während des Weihnachtsmarktes im Zeitraum von 01 - 23. Dezember darf nur bis 16:00 Uhr gearbeitet werden

Beschickung der Baustelle: siehe LV Anlage 01
Ueber Zufahrt 1 und 2
Montag bis Donnerstag: 7:00 bis 13:00 Uhr,
Freitag und Samstag von 7:00 bis 11.00 Uhr

Ueber Zufahrt 3:
Montag bis Donnerstag von 7:00 bis 16:00 Uhr
Freitag und Samstag von 7:00 bis 14:00 Uhr
Das Material muss mit den Hochbaukran ueber die angrenzenden Gebaeude transportiert werden
Max Traglast  2000kg.

Zu den Zeiten der Veranstaltungen incl. Auf-/Abbau gilt für die Lastenbeförderung mit dem Baukran:
Die Lastbeförderung darf nur im/über dem Bereich der durch den Bauzaun abgegrenzten Fläche erfolgen, die Lastbeförderung darf nicht über der Besucher- und Betreiberzone stattfinden.

Im Zeitraum von Mitte Oktober bis Mitte Januar ist der Transport von Containern zur Baustelle ueber Zufahrt 1 und 2 zu keinem Zeitpunkt moeglich.
Das ausgebaute Material muss vom Ausbauort mit dem Kran ueber die angrenzenden Gebaude zur Schlossstraße
( Zufahrt 3 ) transportiert und dort auf einen bereitstehenden Container gelagert werden.
Der Container wird an die Nord- Westecke der Schlossstraße aufgestellt-siehe LV Anlage 03
Fuer den Transport des Abbruchmaterials vom Ausbauort zum Container sind vom AN geeignete Behaelter unentgeltlich zur Verfuegung zu stellen.
Hierbei ist zu berucksichtigen, dass die Gesamtlast von 2000kg nicht ueberschritten wird.

Die Erschwernisse durch die eingeschraenkten Lieferzeiten und Transportwege waehrend der Schlossfestspiele bzw. Weihnachtsmarkt sind in die Einheitspreise mit einzuberechnen.
Eine zusaetzliche Verguetung aus diesem Grund wird nicht anerkannt.

Unklarheiten koennen vor Abgabe des Angebotes mit der Vergabestelle geklaert werden.

## Fuer nachfolgende Leistungen ist ferner zu beachten:
Fuer nachfolgende Leistungen ist zu beachten und in den Einheitspreis mit einzurechnen:

Die beigefuegten Anlagen sind keine Ausfuehrungsplaene, sie dienen als Kalkulationsgrundlage.

Die Verwendung von einfachen und elektrische Handgeraeten, wie Handkreissaege, Bohrmaschine, Handhobel etc.

An der Unterseite der zu sanierenden Deckenbalken sind zum Teil wertvolle Putz/Stuckdecken direkt befestigt. In einigen Bereichen befindet sich unter den zu sanierenden Deckenbalken, im Abstand von ca. 30 cm, eine flaechige, filigrane Deckenkonstruktion mit ebenfalls wertvollen Putz/Stuckdecken. In diesen Bereichen ist an der Unterseite der zu sanierenden Deckenbalken keine Deckenschalung vorhanden.
Die Arbeiten sind daher in allen Bereichen aeusserst vorsichtig durchzufuehren. Erschuetterungen sind auf ein Minimum zu begrenzen um Schaeden an der Deckenkonstruktion zu vermeiden.

Das weit auskragende, mit Konsolen geschmueckte Traufgesims besteht aus Natursteinbloecken
Die Natursteinbloecke duerfen nicht zurueckgebaut werden. Die Arbeiten an den Deckenbalkenkoepfen und an der
Mauerlatte koennen nur von innen unter erschwerten Bedingungen ausgefuehrt werden

Im Dachraum darf kein Material gelagert werden.

Die Querschnittsabmessungen beziehen sich auf die eingebauten und gehobelten Hoelzer. Es duerfen nur gehobelte Hoelzer eingebaut werden.

Falls nichts anderes gefordert wird, sind Holzquerschnitte mindestens kerngetrennt einzubauen.

Die partielle Entfernung schadhafter Holzbauteile darf grundsaetzlich mit einer freigefuehrten Kettensaege, jedoch nur mit Elektroantrieb, erfolgen, wenn die Schnittflaechen am verbleibenden Bauteil mit einer Handsaege oder Handkreissaege nachgearbeitet werden.

Der Abbund der Holzbauteile darf nur mit einer Handsaege oder Kreissaege erfolgen.

Die Ergaenzung von Reperaturhoelzern hat querschnittsgleich zu erfolgen. Hierzu muss der eingebaute Holzquerschnitt auf der Baustelle allseitig nachgehobelt werden. Der Bestand darf nicht beigehobelt werden. Saemtliche Stossflaechen sowie zimmermannsmaessigen Verbindungen sind als Kontaktstoesse, also fugenlos, herzustellen bzw. auszubilden. Die Stirnseiten sind zu hobeln.

Die Restfeuchte darf bei sichtbar bleibende Bauteile max. 20 %, bei nicht sichtbar bleibende  Bauteile max.15% betragen.

Alle neu eingebauten (verzimmerten) Hoelzer sind mit einem vorbeugenden Holzschutzmittel einzustreichen. Pruefpraedikat Iv, P. Die verwendeten Holzschutzmittel duerfen kein PCP oder Lindan enthalten und muessen vom Deutschen Institut fuer Bautechnik (DIBt) geprueft und bautechnisch zugelassen sein. Zulassung/ Techn. Merkblatt und Sicherheitsdatenblatt sind vorzulegen.

Das Liefern des Bauholzes wird in einer gesonderten Position verguetet, wenn in den Leistungspositionen nichts anderes angegeben ist.

Das Liefern der Befestigungsmittel wie Bolzen, Muttern, Duebeln, Scheiben, Naegel udg. mit Durchmesser dn>6 mm wird gesondert verguetet, wenn in den Leistungspositionen nichts anderes angegeben ist.

Alle Naegel und Schrauben sind stets vorgebohrt einzubauen, auch wenn dies in den einzelnen Positionen nicht gesondert erwaehnt wird.

Fuer Schlitzblechanschluesse gilt: Das Schlitzen des neuen und des alten Holzbalkens hat in einem Arbeitsgang zu erfolgen. Max. Schlitzbreite ist Schlitzblechdicke + 2 mm. Stahlteile und Stabduebel sind in jedem Einzelfall an den vorhandenen Balken anzupassen.

Das Herstellen von Bohrschablonen fuer Schlitzblechanschluesse.

Das Anfertigen von Schablonen fuer die Herstellung von Stahlknotenpunkten.

Der Ausbau der schadhaften Konstruktionshoelzer bei Ergaenzungen und Erneuerungen einschl. der Befestigungsmittel.

Das ausgebaute Material ist zu sortieren, in geeignete Behaelter vom Dach abzutransportieren und in bereitstehende Container des AN zu laden und zu entsorgen.
Entsorgungskosten werden nach Vorlage des Deponiescheines gesondert verguetet.

Kosten fuer die An-und Abfahrten, Bereitstellung, Vorhaltung und Endreinigung von Container/Behaelter fuer Entsorgung des anfallenden Abfalls.

Im Baustellenbereich sind alle durch den AN entstanden Verschmutzungen taeglich unaufgefordert zu beseitigen. Am letzten Arbeitstag einer Arbeitswoche ist der Baustellenbereich sowie alle Geruestlagen und Arbeitsplattformen gruendlich zu reinigen, soweit Ihre Arbeiten zur Verschmutzung beigetragen haben.

An allen Arbeitsplaetzen und Verkehrswegen, bei denen Absturzgefahr besteht, muessen Absturzsicherungen vorhanden sein ( diese werden gesondert verguetet!). Bei arbeitsbedingten Veraenderungen der Sicherheitseinrichtung muessen die Gefahrenbereiche durch geeignete Ersatzmaßnahme gesichert werden. Ist eine Sicherung gegen Absturz durch technische Maßnahmen nicht moeglich, muessen die Beschaeftigten persoenliche Schutzausruestungen tragen (z.B. Auffanggurte ).

Bestehen Bedenken gegen die im Leistungsverzeichnis aufgefuehrten Arbeitsschritte und Vorgaben, so sind diese unverzueglich schriftlich mitzuteilen. Werden andere als im Leistungsverzeichnis beschriebene Produkte angeboten,  muss die Gleichwertigkeit dieser Produkte hinsichtlich Qualitaet und Eigenschaften nachgewiesen werden.

## 03_BA3_Zimmer-Holzbauarbeiten
Datum: 17.04.2026

### 01 Zimmer- und Holzbauarbeiten - BA 3

#### 01.01 Baustelleneinrichtung

**01.01.0001 Einrichten und Raeumen der Baustelle fuer Leistungen des AN fuer saemtliche in der Leistungsbeschreibung aufgefuehrten Leistungen**
Einrichten und Raeumen der Baustelle fuer Leistungen des AN fuer saemtliche in der Leistungsbeschreibung aufgefuehrten Leistungen
inkl. aller erforderlichen Groß- und Kleingeraete, Werkzeugen, Hebezeuge wie hydraulische Presse, Hilfsmitteln, persoenliche  Sicherheitsausruestungen etc, einschl. ausreichender Beleuchtung fuer Arbeiten im Dachraum, Schutzmaßnahmen fuer Material und Geraete,
sowie Tagesunterkuenfte fuer die eigene Nutzung.

Gerueste und Arbeitsbuehnen mit mehr als 2 m Arbeitsbuehnenhoehe werden gesondert verguetet.
Grundvorhaltezeit: 4 Wochen.

Die hierfuer vorgesehenen Flaechen sind im beiliegenden Lageplan Anlage 03 dargestellt.
Menge: 1,000 psch

**01.01.0002 Gebrauchsueberlassung der Baustelleneinrichtung ueber die Grundeinsatzzeit von 4 Wochen hinaus**
Menge: 50,000 Wo

**01.01.0003 Wasserfeuerloescher,mit ABC-Loeschpulver DIN EN 3**
Wasserfeuerloescher,mit ABC-Loeschpulver DIN EN 3
Loeschvermoegen 43 A 183 B
liefern und im Dachraum aufstellen.
Nach Beendigung der Arbeiten abtransportieren.
Die Feuerloescher gehen nach Abtransport in das Eigentum
des AN ueber.
Feuerloescher Vorhaltung ueber ca. 70 Wochen.
Menge: 2,000 St

**01.01.0004 Verbandskasten -DIN 13169-E liefern und im Baustellenbereich nach Angabe der Bauleitung aufstellen/einlagern**
Verbandskasten -DIN 13169-E liefern und im Baustellenbereich nach Angabe der Bauleitung aufstellen/einlagern
Der Verbandskasten geht nach Beendigung aller Arbeiten in das Eigentum des AN ueber.
Vorhaltung ueber ca.70 Wochen.
Menge: 1,000 St

**01.01.0005 An-und Abtransport, Aufbau und Abbau eines Bauzaunes versetzbar**
An-und Abtransport, Aufbau und Abbau eines Bauzaunes versetzbar
aus Einzelelementen mit verzinktem Stahlrohrrahmen und Vergitterung, mit Stuetzenfueßen aus Beton einschließlich saemtlicher Verbindungen, Kupplungen etc. auf tragfaehigem Untergrund
Bauzaun verschrauben und im Untergrund verankern
Untergrund unbefestigt
Zaunoberkante ueber Oberflaeche Gelaende 2,0 m
Grundeinsatzzeit: 4 Wochen
Menge: 30,000 m

**01.01.0006 Umsetzen Bauzaun versetzbar, auf unbefestigtem Untergrund, aus Einzelelementen mit verzinktem Stahlrohrrahmen und Vergitterung verschraubt, mit Stuetzenfueßen aus Beton**
Umsetzen Bauzaun versetzbar, auf unbefestigtem Untergrund, aus Einzelelementen mit verzinktem Stahlrohrrahmen und Vergitterung verschraubt, mit Stuetzenfueßen aus Beton
Zaunoberkante ueber Oberflaeche Gelaende 2 m, umsetzen nach besonderer Anordnung des AG
Menge: 30,000 m

**01.01.0007 Gebrauchsueberlassung ueber die Grundeinsatzzeit hinaus fuer Bauzaun versetzbar**
Gebrauchsueberlassung ueber die Grundeinsatzzeit hinaus fuer Bauzaun versetzbar
auf unbefestigtem Untergrund, aus Einzelelementen mit verzinktem Stahlrohrrahmen und Vergitterung, verschraubt, mit Stuetzenfueßen aus Beton. Zaunoberkante ueber Oberflaeche Gelaende 2 m,
Positionsmenge = Produkt aus 30 m (Gebrauchsueberlassungsmenge)
mal 50 Wo (Gebrauchsueberlassungsdauer)
Menge: 1500,000 mWo

**01.01.0008 Abdecken des Geruestbelages (Arbeits- und Schutzgeruest) in Traufhoehe, vollflaechig, zum Mauerwerk hin, mit einer wasserfest verleimten Mehrschichtplatte**
Abdecken des Geruestbelages (Arbeits- und Schutzgeruest) in Traufhoehe, vollflaechig, zum Mauerwerk hin, mit einer wasserfest verleimten Mehrschichtplatte
Dicke: 12 mm, Streifenbreite: ca. 1,50 - 1,80 m,
zum Schutz der darunterliegenden Arbeitsbereiche gegen
Verschmutzung und herabfallende Teile,
Befestigung nach Wahl des AN an die Stahl-Geruestbelaege.
Die Platten sind randgenau (entlang des Mauerwerkes)
und im Bereich der Gerueststeher einzuschneiden!
An- und Abtransport sowie der Ausbau des Schutzbelag incl.
Befestigungsmaterial und Vorhaltung ueber ca. 50 Wochen sind in den EP mit einzurechnen
Das Material geht nach Ausbau in das Eigentum des AN ueber.
Ausfuehrungshoehe ueber 15,0-23,0 m ueber Gelaende.
Menge: 120,000 m2

**01.01.0009 Mehrpreis zur Vorposition Abdecken des Geruestbelages fuer Anpassung an den runden Turmgrundriss,**
Mehrpreis zur Vorposition Abdecken des Geruestbelages fuer Anpassung an den runden Turmgrundriss,
Durchmesser Turm : ca. 8,70 m
Menge: 30,000 m

**01.01.0010 Abdecken von Geruestbelaegen der Geruesttuerme/Absetzbuehnen, vollflaechig, mit einer wasserfest verleimten Mehrschichtplatte, Dicke: 12 mm,**
Abdecken von Geruestbelaegen der Geruesttuerme/Absetzbuehnen, vollflaechig, mit einer wasserfest verleimten Mehrschichtplatte, Dicke: 12 mm,
zum Schutz der darunterliegenden Arbeitsbereiche gegen Verschmutzung und herabfallende Teile.
Befestigung nach Wahl des AN an die Stahl-Geruestbelaege.
An- und Abtransport sowie der Ausbau des Schutzbelag incl. Befestigungsmaterial und Vorhaltung ueber ca. 50 Wochen sind in den EP mit einzurechnen.
Das Material geht nach Ausbau in das Eigentum des AN ueber.
Einzelflaechen ca. 15 m2.
Ausfuehrungshoehe ueber 15-22,0 m ueber Gelaende.
Menge: 50,000 m2

**01.01.0011 Schutzwand herstellen, senkrecht, in Geruestlage in Traufhoehe und bei den Lasttuermen/Absetzbuehnen bestehend aus einer wasserfest verleimten Mehrschichtplatte,**
Schutzwand herstellen, senkrecht, in Geruestlage in Traufhoehe und bei den Lasttuermen/Absetzbuehnen bestehend aus einer wasserfest verleimten Mehrschichtplatte,
Dicke: 12 mm, zum Schutz der darunterliegenden Arbeitsbereiche gegen Verschmutzung und herabfallende Teile,
Befestigung an die Gerueststeher des Fassadengeruestes,
sturmsicher, nach Wahl des AN,
incl. aller Einschneidearbeiten.
Schutzbelag incl. Befestigungsmaterial ausbauen und abtransportieren.
Das Material geht nach Ausbau in das Eigentum des AN ueber.
Vorhaltung ueber die Bauzeit von ca. 50 Wochen sind in den EP mit einzurechnen.
Hoehe der Schutzwand 0,60 m.
Ausfuehrungshoehe ueber 15-22,0 m ueber Gelaende.
Menge: 80,000 m2

**01.01.0012 Liefern und einbauen von Bautenschutzmatten aus Kunstfaserfilz, Dicke t = 10mm**
Liefern und einbauen von Bautenschutzmatten aus Kunstfaserfilz, Dicke t = 10mm
zum Schutz von Fußbodenbelaegen. Großflaechig auslegen, randgenau einschneiden und mit Klebeband fixieren,
vorhalten und nach Beendigung der Arbeiten wieder ausbauen.
Vorhaltezeit ca. 25 Wochen
Das Material geht in das Eigentum des AN ueber.
Ausfuehrung in den Bueroraeumen unterhalb dem Dachgeschoß (2.OG).
Menge: 50,000 m2

**01.01.0013 Sicherung/Abstuetzung des profilierten Traufgesimses, Natursteingesims, im Bauzustand, an das Fassadengeruest, mit Kanthoelzer 12/12 bis 12/14 cm.**
Sicherung/Abstuetzung des profilierten Traufgesimses, Natursteingesims, im Bauzustand, an das Fassadengeruest, mit Kanthoelzer 12/12 bis 12/14 cm.
An der Außenseite des Traufgesimses ist entlang der Traufe des Mansarddaches ein Kantholz zu verlegen und im Abstand von 2,0 bis 3,0 m (entsprechend der Gerueststeher) auf die oberste Geruestlage abzustreben.
Unebenheiten zwischen Kantholz und Traufgesims  sind mit Holzkeilen
satt aus zu fuettern. Es ist sicher zu stellen, dass die Unterstuetzung mind. alle 50cm erfolgt.
Einbau ueber dem Ziergesims (Konsolband).
Die oberste Lage des Fassadengeruestes liegt ca. 80 cm unterhalb der Traufe.
Im EP ist der Ein-und Ausbau, die Vorhaltung ueber ca.40 Wochen, sowie saemtliche Materialkosten (Holz, Befestigungsmittel) mit einzurechnen.
Abrechnung nach lfdm eingebautes Kantholz.
Traufenhoehe Mansarddach ca. 16,0 m.
Menge: 80,000 m

**01.01.0014 Mehrpreis zur Vorposition Sicherung/Abstuetzung des Traufgesimses fuer Anpassung an den runden Turmgrundriss,**
Mehrpreis zur Vorposition Sicherung/Abstuetzung des Traufgesimses fuer Anpassung an den runden Turmgrundriss,
Durchmesser Turm in Hoehe Traufgesims: ca. 10,0 m
Ausfuehrung als Polygonzug,
Traufenhoehe Turmdach ca. 23,5 m.
Menge: 30,000 m

**01.01.0015 Arbeits-und Sicherheitsbelag aus Dielen, Dicke t = 40mm, Laenge nach Wahl des AN (Turm)**
Arbeits-und Sicherheitsbelag aus Dielen, Dicke t = 40mm, Laenge nach Wahl des AN (Turm)
fuer Arbeiten im Dachraum liefern und auslegen, unverschieblich befestigen, auf Bauteilen aus Holz.
Belag entsprechend des Baufortschrittes wieder ausbauen und abtransportieren. Der Belag geht nach Ausbau in das Eigentum des AN ueber.
Vorhaltung ueber die Dauer der Sanierungsarbeiten.
Ausfuehrung in Turmebene 3 bis 5

Abgerechnet wird nach m2 gelieferten Belag.
Menge: 50,000 m2

**01.01.0016 Arbeits-und Sicherheitsbelag aus Dielen, Dicke t = 40mm, Laenge nach Wahl des AN (Kehlbalkenlage Mansarddach)**
Arbeits-und Sicherheitsbelag aus Dielen, Dicke t = 40mm, Laenge nach Wahl des AN (Kehlbalkenlage Mansarddach)
fuer Arbeiten im Dachraum liefern und auslegen, unverschieblich befestigen, auf Bauteilen aus Holz.
Belag entsprechend des Baufortschrittes wieder ausbauen und abtransportieren. Der Belag geht nach Ausbau in das Eigentum des AN ueber.
Vorhaltung ueber die Dauer der Sanierungsarbeiten.
Ausfuehrung in Kehlbalkenlage Mansarddach.

Abgerechnet wird nach m2 gelieferten Belag.
Menge: 60,000 m2

**01.01.0017 Arbeits- und Sicherheitsbelag aus Dielen, Dicke t = 40 mm,**
Arbeits- und Sicherheitsbelag aus Dielen, Dicke t = 40 mm,
entsprechend des Arbeitsverlaufes umsetzen und unverschieblich befestigen
Abgerechnet wird nach tatsaechlich umgesetzter Flaeche.

Maximal abzurechnende Flaeche:
Grundrissflaeche in Turmebene 3 bis 5 und
in Kehlbalkenebene Mansarddach
abzüglich gelieferter Belag der Vorpositionen
Menge: 60,000 m2

**01.01.0018 Liefern und verlegen von Kanthoelzer aus NH, Querschnitt 10/20 cm, als Unterkonstruktion fuer den Arbeits-und Sicherheitsbelag im Mansarddach,**
Liefern und verlegen von Kanthoelzer aus NH, Querschnitt 10/20 cm, als Unterkonstruktion fuer den Arbeits-und Sicherheitsbelag im Mansarddach,
Verlegung auf Kehlbalkenzangen im Abstand von 1,0 m und unverschieblich befestigen.
Einzellaengen groeßer 5,0 m.
Kanthoelzer ueber die Dauer der Sanierungsarbeiten ca. 35 Wochen vorhalten und nach Beendigung der Arbeiten ausbauen, abtransportieren und entsorgen, einschl. der Entsorgungskosten.
Menge: 110,000 m

**01.01.0019 Liefern und einbauen von Kanthoelzer aus NH, Querschnitt 9/18 cm, als Unterkonstruktion fuer den Arbeits-und Sicherheitsbelag im Mansarddach,**
Liefern und einbauen von Kanthoelzer aus NH, Querschnitt 9/18 cm, als Unterkonstruktion fuer den Arbeits-und Sicherheitsbelag im Mansarddach,
Einbau auf die Unterseite der Sparren und mit 2 Spannplattenschrauben 10x240mm an die Sparren befestigen.
Dachneigung 58 Grad.
Nach Beendigung der Arbeiten sind die Kanthoelzer abzutransportieren und zu entsorgen einschl. Entsorgungskosten.
Menge: 15,000 m

**01.01.0020 Liefern und Aufstellen eines Fahrgeruestes, im Gebaeude, als Arbeits- und Sicherheitsgeruest,**
Liefern und Aufstellen eines Fahrgeruestes, im Gebaeude, als Arbeits- und Sicherheitsgeruest,
Ausfuehrung nach den gueltigen Vorschriften der Berufsgenossenschaft,
Aufbau in Bueroraeume unterhalb der zu sanierenden Deckenbalken, mit einer Absturzhoehe ueber 2,0 m.
Grundrißflaeche der Buehne ca. 1,0 x 2,5m.
Nutzgewicht: 300 kg/m2
Hoehe der genutzten Geruestlage: max. 3,50m
Geruestlage mit allseitigen Seitenschutz.
Raeder mit Gummierung.
Grundeinsatzzeit 4 Wochen.
Menge: 1,000 St

**01.01.0021 Vorbeschriebenes Fahrgeruest umsetzen, Grundrißflaeche der Buehne ca. 1,0 x 2,5m.**
Vorbeschriebenes Fahrgeruest umsetzen, Grundrißflaeche der Buehne ca. 1,0 x 2,5m.
Nutzgewicht: 300 kg/m2
entsprechend des Arbeitsfortschrittes
von Raum zu Raum umsetzen einschl. Auf- und Abbau.
Transport durch das Gebaeude,
Transportweg bis 30,0 m
Menge: 7,000 St

**01.01.0022 Vorhaltung des vorbeschriebenen Fahrgeruestes,**
Vorhaltung des vorbeschriebenen Fahrgeruestes,
Grundrißflaeche der Buehne ca. 1,0 x 2,5 m.
Nutzgewicht: 300 kg/m2,
ueber die Grundeinsatzzeit von 4 Wochen hinaus.
Menge: 5,000 Wo

**01.01.0023 Großflaechige Sicherung von Putz- und Stuckdecken und/oder kassetiertenHolzdecken.**
Großflaechige Sicherung von Putz- und Stuckdecken und/oder kassetiertenHolzdecken.
Die Decken sind mit Stahlrohrstuetzen und Schaltafeln entsprechend des Baufortschrittes von den darunterliegenden Bueroraeumen aus zu sichern.
Zwischen Putz und Schaltafeln ist eine Styroporplatte oder Mineralwolle einzulegen.
Nach Sanierung der Deckenbalken ist die Unterstuetzung wieder auszubauen und abzutransportieren.
Nicht mehr verwendbare Bauteile sind zu entsorgen.
Der abschnittsweise Ausbau ist mit dem Baumeister/Restaurator abzustimmen.
Das erforderlich Geruest fuer die Sicherungsarbeiten ist mit einzurechnen.
Unterstuetzungshoehe = Raumhoehe = ueber 3,0 bis 3,5m.
Menge: 25,000 m2

**01.01.0024 Sichern von Putz- und Stuckdecken und/oder kassetierten Holzdecken in Teilbereichen. Die Decken sind mit Stahlrohrstuetzen und kleinformatigen Schaltafeln entsprechend des Baufortschrittes von den darunterliegenden Bueroraeumen aus zu sichern.**
Sichern von Putz- und Stuckdecken und/oder kassetierten Holzdecken in Teilbereichen. Die Decken sind mit Stahlrohrstuetzen und kleinformatigen Schaltafeln entsprechend des Baufortschrittes von den darunterliegenden Bueroraeumen aus zu sichern.
Zwischen Putz und Schaltafeln ist eine Styroporplatte oder Mineralwolle einzulegen.
Nach Sanierung der Deckenbalken ist die Unterstuetzung wieder auszubauen und abzutransportieren.
Nicht mehr verwendbare Bauteile sind zu entsorgen.
Der abschnittsweise Ausbau ist mit dem Baumeister/Restaurator abzustimmen.
Das erforderlich Geruest fuer die Sicherungsarbeiten ist mit einzurechnen.
Unterstuetzungshoehe = Raumhoehe = ueber 3,0 bis 3,5m.
Ausfuehrung in Kleinflaechen und in Streifen,
Streifenbreite ca.60-100cm.
Ausfuehrung im 2.OG.
Menge: 15,000 m2

**01.01.0025 Arbeits- und Sicherheitsbuehne fuer Absturzhoehen ueber 2,0 m liefern und im Dachraum Mansarddach/Turm aufstellen, umsetzen entsprechend des Baufortschrittes und wieder entfernen.**
Arbeits- und Sicherheitsbuehne fuer Absturzhoehen ueber 2,0 m liefern und im Dachraum Mansarddach/Turm aufstellen, umsetzen entsprechend des Baufortschrittes und wieder entfernen.
Vorhalten ueber die Dauer der Sanierungsarbeiten an dem Dachtragwerk, ca 50 Wo.
Aufstellen auf vorh. Dielenbelaege, in Deckenbalkenebene.
Tragkraft der Buehne: 200kg/m2
Absturzhoehe ueber 3,0 bis 3,5 m.
Ausfuehrung nach den gueltigen Vorschriften der Berufsgenossenschaft.
Nur fuer Eigennutzung!
Menge: 1,000 psch

**01.01.0026 Vorbeschriebene Arbeits- und Sicherheitsbuehne im Turmdach umsetzen, von Geschoß zu Geschoß.**
Vorbeschriebene Arbeits- und Sicherheitsbuehne im Turmdach umsetzen, von Geschoß zu Geschoß.
Geschoßhoehe: 3,5-5,0 m.
Menge: 3,000 St

#### 01.02 Rueckbauarbeiten am Turmdach

*Hinweis: Konstruktion und Geometrie sind aus Anlage04-BA3_Ansichten und Anlage13-BA3_Großer Turm zu entnehmen.*

**01.02.0001 Bekroenung der Turmspitze behutsam abnehmen, vom Dach abtransportieren und ebenerdig in Bereich der Baustelle nach Angabe der oertlichen Bauleitung- einlagern.**
Bekroenung der Turmspitze behutsam abnehmen, vom Dach abtransportieren und ebenerdig in Bereich der Baustelle nach Angabe der oertlichen Bauleitung- einlagern.
Die Bekroenung besteht aus einem Zinkblech, Dicke ca.1,0 mm und sitzt ohne weitere Befestigung auf dem Kegeldach auf
Der untere Teil der Bekroenung besteht aus einer konisch verlaufenden Schuerze mit Kugel,
Kugeldurchmesser ca 1, 0 m
Durchmesser Schuerze unten 1,50 m, oben 0,50 m,
Hoehe ca. 1,50
Der obere Teil ist spitzfoermig, max. Durchmesser ca. 25 cm, Hoehe 5,0 m

Gesamthoehe ca. 7,50m
Gewicht ca. 80 kg
Menge: 1,000 St

**01.02.0002 Vorhandene Schieferdeckung abnehmen incl. der Sondersteine an der Traufe und an der Turmspitze sowie restlose Abnahme aller Befestigungsmittel.**
Vorhandene Schieferdeckung abnehmen incl. der Sondersteine an der Traufe und an der Turmspitze sowie restlose Abnahme aller Befestigungsmittel.
Untergrund: Unterspannbahn auf Dachschalung.
Abfall vom Dach abtransportieren, sortieren und fachgerecht entsorgen.
Kosten fuer die An- und Abfahrten, Bereitstellung, Vorhaltung und Endreinigung von geeigneten Behaeltern/Containern sind in den EP mit einzurechnen.
Deponie nach Wahl des AN,
Abfall ist nicht gefaehrlich, nicht schadstoffbelastet.
Deckungsart: Altdeutsche Deckung, Gewicht: 30-32 kg/m2
Dachform: Kegeldach /Kegelstumpf
Radius unten 4,2m
Radius oben 0,50m
Dachneigung ca. 70 Grad,
Traufhoehe ca. 24,50m ueber Gelaende
Dachhoehe ca. 10,0m
Trauflaenge/Umfang ca. 26,5lfdm
Umfang an der Turmspitze: ca.3, 2m
Menge: 172,000 m2

**01.02.0003 Mehrpreis zur Hauptposition Abnehmen Schieferdeckung fuer Ausfuehrung in Kleinflaechen an Daechern, Satteldaecher,**
Mehrpreis zur Hauptposition Abnehmen Schieferdeckung fuer Ausfuehrung in Kleinflaechen an Daechern, Satteldaecher,
Flaechen kleiner 2,0 m2
Menge: 16,000 m2

**01.02.0004 Abnehmen der Firstabdeckung der Schieferdeckung Abdeckblech aus Zinkblech, Zuschnittbreite ca. 250 mm,**
Abnehmen der Firstabdeckung der Schieferdeckung Abdeckblech aus Zinkblech, Zuschnittbreite ca. 250 mm,
Einzellaengen ca. 2,0 m,
Abfall vom Dach abtransportieren, sortieren und entsorgen.
Kosten fuer die An- und Abfahrten, Bereitstellung, Vorhaltung und Endreinigung von geeigneten Behaeltern/Containern sind in den EP mit einzurechnen.
Deponie nach Wahl des AN
Menge: 10,000 m

**01.02.0005 Entfernen vorhandene Sicherheitshaken aus verzinktem Stahl, bei Schieferdeckung, incl. Befestigungsmittel.**
Entfernen vorhandene Sicherheitshaken aus verzinktem Stahl, bei Schieferdeckung, incl. Befestigungsmittel.
Abfall vom Dach abtransportieren, sortieren und fachgerecht entsorgen.
Kosten fuer die An- und Abfahrten, Bereitstellung, Vorhaltung und Endreinigung von geeigneten Behaeltern/Containern sind in den EP mit einzurechnen.
Deponie nach Wahl des AN
Abfall ist nicht gefaehrlich, nicht schadstoffbelastet
Menge: 16,000 St

**01.02.0006 Abnehmen seitliche Wandanschluesse an Natursteinmauerwerk, aus verzinktem Blech einschl. Befestigungsmaterial,**
Abnehmen seitliche Wandanschluesse an Natursteinmauerwerk, aus verzinktem Blech einschl. Befestigungsmaterial,
im Zuge der Dachabdeckung, Schieferdeckung.
Abfall vom Dach abtransportieren, sortieren und fachgerecht entsorgen.
Kosten fuer die An- und Abfahrten, Bereitstellung, Vorhaltung und Endreinigung von geeigneten Behaeltern/Containern sind in den EP mit einzurechnen.
Deponie nach Wahl des AN
Abfall ist nicht gefaehrlich, nicht schadstoffbelastet
Zuschnittbreite bis 500 mm,
Einzellaengen bis 2,50 m,
Abrechnung nach lfdm Wandlaenge.
Menge: 24,000 m

**01.02.0007 Abnehmen Ueberhangstreifen/Kappleiste bei seitlichen Wandanschluessen an Natursteinmauerwerk, aus verzinktem Blech einschl. Befestigungsmaterial**
Abnehmen Ueberhangstreifen/Kappleiste bei seitlichen Wandanschluessen an Natursteinmauerwerk, aus verzinktem Blech einschl. Befestigungsmaterial
im Zuge der Dachabdeckungen.
Abfall vom Dach abtransportieren, sortieren und fachgerecht entsorgen.
Kosten fuer die An- und Abfahrten, Bereitstellung, Vorhaltung und Endreinigung von geeigneten Behaeltern/Containern sind in den EP mit einzurechnen.
Deponie nach Wahl des AN.
Abfall ist nicht gefaehrlich, nicht schadstoffbelastet.
Zuschnittbreite bis 200 mm,
Einzellaengen bis 2,50 m,
Abrechnung nach lfdm Wandlaenge.
Menge: 24,000 m

**01.02.0008 Abnehmen Kehlbleche aus verzinktem Blech, Dicke 0,7 mm, Zuschnittbreite ueber 500 bis 700 mm, Einzellaengen bis 2,50 m,**
Abnehmen Kehlbleche aus verzinktem Blech, Dicke 0,7 mm, Zuschnittbreite ueber 500 bis 700 mm, Einzellaengen bis 2,50 m,
einschl. Befestigungsmaterial im Zuge der Dachabdeckungen, Schieferdeckung.
Abfall vom Dach abtransportieren, sortieren und fachgerecht entsorgen.
Kosten fuer die An- und Abfahrten, Bereitstellung, Vorhaltung und Endreinigung von geeigneten Behaeltern/Containern sind in den EP mit einzurechnen.
Deponie nach Wahl des AN,
Abfall ist nicht gefaehrlich, nicht schadstoffbelastet.
Menge: 24,000 m

**01.02.0009 Demontage der vorhandenen Blitzschutzanlage aus verzinktem Stahl, Durchmesser 8 mm, einschl. aller Fangstangen an Kamine und Dachaufbauten**
Demontage der vorhandenen Blitzschutzanlage aus verzinktem Stahl, Durchmesser 8 mm, einschl. aller Fangstangen an Kamine und Dachaufbauten
sowie aller Befestigungen/Halterungen und Anschluesse auf den Dachflaechen.

Abfall vom Dach abtransportieren,sortieren und fachgerecht entsorgen.
Kosten fuer die An- und Abfahrten, Bereitstellung, Vorhaltung und Endreinigung von geeigneten Behaeltern/Containern sind in den EP mit einzurechnen.
Deponie nach Wahl des AN,
Abfall ist nicht gefaehrlich, nicht schadstoffbelastet.
Menge: 22,000 m

**01.02.0010 Abnehmen des Unterdaches, Bitumenbahn, einlagig, Bahnendicke ueber 1,0 bis 2,0mm, lose verlegt und mechanisch befestigt, auf Dachschalung,**
Abnehmen des Unterdaches, Bitumenbahn, einlagig, Bahnendicke ueber 1,0 bis 2,0mm, lose verlegt und mechanisch befestigt, auf Dachschalung,
im Rahmen einer Teilabbruchmaßnahme, einschl. Entfernen der Befestigungsmittel,
Arbeitshoehe ueber 25 bis 35 m.
Abbruch von Hand/mit handgefuehrten Kleingeraeten, Ausfuehrung erschuetterungsarm DIN 4150, laermarm, Laermpegel max. 80 dB(A), ohne Funkenfreisetzung.
Abfall vom Dach abtransportieren und entsorgen.
Kosten fuer die An- und Abfahrten, Bereitstellung, Vorhaltung und Endreinigung von geeigneten Behaeltern/Containern sind in den EP mit einzurechnen.
Deponie nach Wahl des AN,
Abfall ist nicht gefaehrlich, nicht schadstoffbelastet.
Menge: 205,000 m2

**01.02.0011 Abnehmen der Dachschalung aus NH, im Rahmen einer Teilabbruchmaßnahme, Wichte des Abbruchstoffes DIN EN 1991-1-1 5 kN/m3**
Abnehmen der Dachschalung aus NH, im Rahmen einer Teilabbruchmaßnahme, Wichte des Abbruchstoffes DIN EN 1991-1-1 5 kN/m3
Schalung senkrecht d.h. parallel zu den Sparren verlegt,
Brettdicke 24- 28mm, Breite ueber 150 bis 180mm,
stumpf gestoßen und genagelt, Befestigungsmilttel restlos entfernen.
(Die Sparren und die umlaufenden Ringhoelzer/Zwischenhoelzer sind aus zu nageln).
Abbruch von Hand/mit handgefuehrten Kleingeraeten, Ausfuehrung erschuetterungsarm DIN 4150, laermarm, Laermpegel max. 80 dB(A), ohne Funkenfreisetzung.
Abfall vom Dach abtransportieren, sortieren und entsorgen.
Kosten fuer die An- und Abfahrten, Bereitstellung, Vorhaltung und Endreinigung von geeigneten Behaeltern/Containern sind in den EP mit einzurechnen.
Deponie nach Wahl des AN,
Abfall ist nicht gefaehrlich, nicht schadstoffbelastet, Altholzkategorie A I,
Abfallschluessel nach AVV (Abfallverzeichnis-Verordnung) 170201 Holz.
Lose Holz- und Eisenteile in Zusammenhang mit der Abnahme der Dachschalung sind mit zu entfernen.

Dachform: Kegeldach/Kegelstumpf
Radius unten: 4,20 m
Radius oben: 0,50m
Dachneigung ca. 70 Grad,
Traufhoehe ca. 24,5m ueber Gelaende
Dachhoehe ca. 10,0m
Trauflaenge/Umfang ca. 26,5lfdm
Umfang an der Turmspitze: ca.3,2m
Menge: 205,000 m2

**01.02.0012 Abnehmen der Aufschieblinge/Traufkeile aus NH, Querschnitt b/h= 12/10 cm, Einzellaenge bis 1,2m**
Abnehmen der Aufschieblinge/Traufkeile aus NH, Querschnitt b/h= 12/10 cm, Einzellaenge bis 1,2m
befestigt mit Naegel an die Sparrenoberseite.
Abfall vom Dach abtransportieren, sortieren und entsorgen.
Kosten fuer die An- und Abfahrten, Bereitstellung, Vorhaltung und Endreinigung von geeigneten Behaeltern/Containern sind in den EP mit einzurechnen.
Deponie nach Wahl des AN,
Abfall ist nicht gefaehrlich, nicht schadstoffbelastet,
Altholzkategorie A I, Abfallschluessel nach AVV (Abfallverzeichnis-Verordnung) 170201 Holz.
Lose Holz- und Eisenteile im Zusammenhang mit der Abnahme der Aufschieblinge sind mit zu entfernen.
Menge: 20,000 St

#### 01.03 Rueckbauarbeiten am Mansardwalmdach

**01.03.0001 Vorhandene Blechdeckung, Stehfalzdeckung aus verzinktem Blech, Dicke t=0,8mm vom Satteldach des Mansarddaches im Zuge der Gesamtabnahme restlos entfernen**
Vorhandene Blechdeckung, Stehfalzdeckung aus verzinktem Blech, Dicke t=0,8mm vom Satteldach des Mansarddaches im Zuge der Gesamtabnahme restlos entfernen
einschl. der Entfernung aller Befestigungsteile.
Untergrund: Dachschalung.
Abbruch von Hand mit handgefuehrten Kleingeraeten, Ausfuehrung erschuetterungsarm DIN 4150, laermarm, Laermpegel max. 80 dB(A), ohne Funkenfreisetzung,
Abfall vom Dach abtransportieren und entsorgen.
Kosten fuer die An- und Abfahrten, Bereitstellung, Vorhaltung und Endreinigung von geeigneten Behaeltern/Containern sind in den EP mit einzurechnen.
Deponie nach Wahl des AN
Abfall ist nicht gefaehrlich, nicht schadstoffbelastet.
Im Bereich der Kamine ist das Blech umlaufend bis ca. 15cm hochgefuehrt.
Dies ist zu beruecksichtigen und in den EP mit einzurechnen.
Insgesamt 3 Kamine ca.12 lfdm hochgefuehrt
Querschnitte 2,0m x 0,6m, 1,60mx 0,60m, 0,60m x 0,60m

Dachform: Satteldach, Dachneigung ca.10 Grad
Traufhoehe ca. 16,50 m
Firsthoehe: ca. 21,70 m
Menge: 91,000 m2

**01.03.0002 Vorhandenes Blechgesims an der Traufe des Satteldaches, aus Zinkblech, Dicke t= 0,8 mm, stark profiliert, Abwicklung ca. 1,4 m im Zuge der Gesamtabnahme restlos entfernen**
Vorhandenes Blechgesims an der Traufe des Satteldaches, aus Zinkblech, Dicke t= 0,8 mm, stark profiliert, Abwicklung ca. 1,4 m im Zuge der Gesamtabnahme restlos entfernen
einschl. der Entfernung aller Befestigungsteile.
Übergangsprofil vom Blechdach (Satteldach) zum Schieferdach (Mansarde).
Untergrund: Schalung im Anschluß zum Blechdach.
Das Gesims ist mit dem Blechdach verfalzt und liegt am Schieferdach auf.

Abbruch von Hand/mit handgefuehrten Kleingeraeten, Ausfuehrung erschuetterungsarm DIN 4150, laermarm, Laermpegel max. 80 dB(A), ohne Funkenfreisetzung,
Abfall vom Dach abtransportieren, sortieren und entsorgen.
Kosten fuer die An- und Abfahrten, Bereitstellung, Vorhaltung und Endreinigung von geeigneten Behaeltern/Containern sind in den EP mit einzurechnen.
Deponie nach Wahl des AN,
Abfall ist nicht gefaehrlich, nicht schadstoffbelastet.

Ausfuehrungshoehe/Traufhoehe ca. 21,40 m
Menge: 26,000 m2

**01.03.0003 Abnehmen vorhandene Schieferdeckung Format 38/25 cm, Dicke 5-6 mm, 32 Stueck pro m2**
Abnehmen vorhandene Schieferdeckung Format 38/25 cm, Dicke 5-6 mm, 32 Stueck pro m2
incl. der Sondersteine an der Traufe, am Ortgang, am oberem Abschluss vom Walmdach, am First und Gratgebinde sowie restloser Abnahme aller Befestigungsmittel.
Abfall vom Dach abtransportieren, sortieren und fachgerecht entsorgen.
Kosten fuer die An- und Abfahrten, Bereitstellung, Vorhaltung und Endreinigung von geeigneten Behaeltern/Containern sind in den EP mit einzurechnen.
Deponie nach Wahl des AN,
Abfall ist nicht gefaehrlich, nicht schadstoffbelastet.
Deckungsart: Spitzwinkeldeckung, Gewicht :25 kg/m2
Dachform: Mansarddach
Dachneigung ueber 55 bis 60 Grad,
Traufhoehe Hauptdach Mansarde: ca. 16,50m
Oberer Abschluss Mansarde ca. 21,40m
Firsthoehe Risalit: ca. 18,70 m
Trauflaengen ca. 40,0 lfdm

First- und Gratlaenge 16,0.m
Ortganglaenge ca. 6,0m
Untergrund: Unterspannbahn auf Dachschalung

Ausfuehrungsort: Mansarddach
Menge: 305,000 m2

**01.03.0004 Mehrpreis zur Hauptposition Abnehmen Schieferdeckung fuer Ausfuehrung in Kleinflaechen an Waende und Daechern. Flaechen kleiner 5,0 m2**
Menge: 10,000 m2

**01.03.0005 Abnehmen der Firstabdeckung der Schieferdeckung Abdeckblech aus Zinkblech, Zuschnittbreite ca. 250 mm**
Abnehmen der Firstabdeckung der Schieferdeckung Abdeckblech aus Zinkblech, Zuschnittbreite ca. 250 mm
Abfall vom Dach abtransportieren, sortieren und entsorgen.
Kosten fuer die An- und Abfahrten, Bereitstellung, Vorhaltung und Endreinigung von geeigneten Behaeltern/Containern sind in den EP mit einzurechnen.
Deponie nach Wahl des AN.
Menge: 10,000 m

**01.03.0006 Entfernen vorhandene Sicherheitshaken aus verzinktem Stahl, bei Schieferdeckung, incl. Befestigungsmittel**
Entfernen vorhandene Sicherheitshaken aus verzinktem Stahl, bei Schieferdeckung, incl. Befestigungsmittel
Abfall vom Dach abtransportieren, sortieren und fachgerecht entsorgen.
Kosten fuer die An- und Abfahrten, Bereitstellung, Vorhaltung und Endreinigung von geeigneten Behaeltern/Containern sind in den EP mit einzurechnen.
Deponie nach Wahl des AN,
Abfall ist nicht gefaehrlich, nicht schadstoffbelastet.
Menge: 20,000 St

**01.03.0007 Abnehmen seitliche Wandanschluesse an Mauerwerk, aus verzinktem Blech einschl. Befestigungsmaterial im Zuge der Dachabdeckung, Schieferdeckung.**
Abnehmen seitliche Wandanschluesse an Mauerwerk, aus verzinktem Blech einschl. Befestigungsmaterial im Zuge der Dachabdeckung, Schieferdeckung.
Abfall vom Dach abtransportieren, sortieren und fachgerecht entsorgen.
Die Anschlussbleche sind bis 15,0 cm am Mauerwerk hochgefuehrt und eingeputzt.
Kosten fuer die An- und Abfahrten, Bereitstellung, Vorhaltung und Endreinigung von geeigneten Behaeltern/Containern sind in den EP mit einzurechnen.
Deponie nach Wahl des AN,
Abfall ist nicht gefaehrlich, nicht schadstoffbelastet.
Zuschnittbreite 700mm bis 900 mm
Abrechnung nach lfdm Wandlaenge.
Menge: 12,000 m

**01.03.0008 Abnehmen Ueberhangstreifen/Kappleiste bei seitlichen Wandanschluessen an Mauerwerk, aus verzinktem Blech einschl. Befestigungsmaterial im Zuge der Dachabdeckungen.**
Abnehmen Ueberhangstreifen/Kappleiste bei seitlichen Wandanschluessen an Mauerwerk, aus verzinktem Blech einschl. Befestigungsmaterial im Zuge der Dachabdeckungen.
Abfall vom Dach abtransportieren, sortieren und fachgerecht entsorgen.
Kosten fuer die An- und Abfahrten, Bereitstellung, Vorhaltung und Endreinigung von geeigneten Behaeltern/Containern sind in den EP mit einzurechnen.
Deponie nach Wahl des AN,
Abfall ist nicht gefaehrlich, nicht schadstoffbelastet.
Zuschnittbreite bis 200 mm,
Abrechnung nach lfdm Wandlaenge.
Menge: 12,000 m

**01.03.0009 Abnehmen Kehlbleche aus verzinktem Blech, Dicke 0,7 mm, Zuschnittbreite ueber 500 bis 700 mm, einschl. Befestigungsmaterial im Zuge der Dachabdeckungen, Schieferdeckung.**
Abnehmen Kehlbleche aus verzinktem Blech, Dicke 0,7 mm, Zuschnittbreite ueber 500 bis 700 mm, einschl. Befestigungsmaterial im Zuge der Dachabdeckungen, Schieferdeckung.
Abfall vom Dach abtransportieren, sortieren und fachgerecht entsorgen.
Kosten fuer die An- und Abfahrten, Bereitstellung, Vorhaltung und Endreinigung von geeigneten Behaeltern/Containern sind in den EP mit einzurechnen.
Deponie nach Wahl des AN,
Abfall ist nicht gefaehrlich, nicht schadstoffbelastet.
Menge: 25,000 m

**01.03.0010 Demontieren vorhandene Blitzschutzanlage aus verzinktem Stahl, Durchmesser 8 mm, einschl. aller Fangstangen an Kamine und Dachaufbauten, sowie aller Befestigungen/Halterungen und Anschluesse auf den Dachflaechen, Schiefer und Blecheindeckung.**
Demontieren vorhandene Blitzschutzanlage aus verzinktem Stahl, Durchmesser 8 mm, einschl. aller Fangstangen an Kamine und Dachaufbauten, sowie aller Befestigungen/Halterungen und Anschluesse auf den Dachflaechen, Schiefer und Blecheindeckung.
Abfall vom Dach abtransportieren, sortieren und fachgerecht entsorgen.
Kosten fuer die An- und Abfahrten, Bereitstellung, Vorhaltung und Endreinigung von geeigneten Behaeltern/Containern sind in den EP mit einzurechnen.
Deponie nach Wahl des AN,
Abfall ist nicht gefaehrlich, nicht schadstoffbelastet.
Menge: 120,000 m

**01.03.0011 Abnehmen des Unterdaches, Bitumenbahn, zweilagig, Bahnendicke ueber 1,0 bis 2,0mm (Steildach, Dachneigung ueber 55-60 Grad)**
Abnehmen des Unterdaches, Bitumenbahn, zweilagig, Bahnendicke ueber 1,0 bis 2,0mm (Steildach, Dachneigung ueber 55-60 Grad)
verklebt und mechanisch befestigt, auf Dachschalung,
im Rahmen einer Teilabbruchmaßnahme, einschl. Entfernen der Befestigungsmittel, Arbeitshoehe bis 22,0 m, Abbruch von Hand/mit handgefuehrten Kleingeraeten, Ausfuehrung erschuetterungsarm DIN 4150, laermarm, Laermpegel max. 80 dB(A), ohne Funkenfreisetzung.
Abfall vom Dach abtransportieren und entsorgen.
Kosten fuer die An- und Abfahrten, Bereitstellung, Vorhaltung und Endreinigung von geeigneten Behaeltern/Containern sind in den EP mit einzurechnen.
Deponie nach Wahl des AN,
Abfall ist nicht gefaehrlich, nicht schadstoffbelastet.

Ausfuehrung an der Mansarde, Steildach, Dachneigung ueber 55-60 Grad.
Menge: 305,000 m2

**01.03.0012 Abnehmen des Unterdaches, Bitumenbahn, einlagig, Bahnendicke ueber 1,0 bis 2,0 mm (Satteldach Dachneigung 10-11 Grad)**
Abnehmen des Unterdaches, Bitumenbahn, einlagig, Bahnendicke ueber 1,0 bis 2,0 mm (Satteldach Dachneigung 10-11 Grad)
lose verlegt und mechanisch befestigt, auf Dachschalung,
im Rahmen einer Teilabbruchmaßnahme, einschl. Entfernen der Befestigungsmittel, Arbeitshoehe bis 24 m, Abbruch von Hand/mit handgefuehrten Kleingeraeten, Ausfuehrung erschuetterungsarm DIN 4150, laermarm, Laermpegel max. 80 dB(A), ohne Funkenfreisetzung.
Abfall vom Dach abtransportieren und entsorgen.
Kosten fuer die An- und Abfahrten, Bereitstellung, Vorhaltung und Endreinigung von geeigneten Behaeltern/Containern sind in den EP mit einzurechnen.
Deponie nach Wahl des AN,
Abfall ist nicht gefaehrlich, nicht schadstoffbelastet.

Ausfuehrung am Satteldach Dachneigung 10-11 Grad
Menge: 91,000 m2

**01.03.0013 Abnehmen der Dachschalung aus NH, in Rahmen einer Teilabbruchmaßnahme Wichte des Abbruchstoffes DIN EN 1991-1-1 5 kN/m3 (Steildach, Dachneigung ueber 55-60 Grad),**
Abnehmen der Dachschalung aus NH, in Rahmen einer Teilabbruchmaßnahme Wichte des Abbruchstoffes DIN EN 1991-1-1 5 kN/m3 (Steildach, Dachneigung ueber 55-60 Grad),
Brettdicke 25 - 27mm, Breite ueber 150 bis 180mm,
mit Stufenfalz, genagelt, Befestigungsmilttel restlos entfernen (die Sparren sind aus zu nageln). Arbeitshoehe bis 24,0 m.
Abbruch von Hand/mit handgefuehrten Kleingeraeten, Ausfuehrung erschuetterungsarm DIN 4150, laermarm, Laermpegel max. 80 dB(A), ohne Funkenfreisetzung.
Abfall vom Dach abtransportieren, sortieren und entsorgen.
Kosten fuer die An- und Abfahrten, Bereitstellung, Vorhaltung und Endreinigung von geeigneten Behaeltern/Containern sind in den EP mit einzurechnen.
Deponie nach Wahl des AN,
Abfall ist nicht gefaehrlich, nicht schadstoffbelastet,
Altholzkategorie A I, Abfallschluessel nach AVV (Abfallverzeichnis-Verordnung) 170201 Holz.
Lose Holz- und Eisenteile in Zusammenhang mit der Abnahme der Dachschalung sind mit zu entfernen.

Ausfuehrung an der Mansarde,Steildach, Dachneigung ueber 55-60 Grad.
Menge: 305,000 m2

**01.03.0014 Abnehmen der Dachschalung aus NH, in Rahmen einer Teilabbruchmaßnahme, Wichte des Abbruchstoffes DIN EN 1991-1-1 5 kN/m3 (Satteldach, Dachneigung 10-11 Grad)**
Abnehmen der Dachschalung aus NH, in Rahmen einer Teilabbruchmaßnahme, Wichte des Abbruchstoffes DIN EN 1991-1-1 5 kN/m3 (Satteldach, Dachneigung 10-11 Grad)
Brettdicke 25 - 27mm, Breite ueber 150 bis 180mm,
mit Stufenfalz, genagelt, Befestigungsmilttel restlos entfernen (die Sparren sind aus zu nageln).
Arbeitshoehe bis 24,0 m.
Abbruch von Hand/mit handgefuehrten Kleingeraeten, Ausfuehrung erschuetterungsarm DIN 4150, laermarm, Laermpegel max. 80 dB(A), ohne Funkenfreisetzung.
Abfall vom Dach abtransportieren, sortieren und entsorgen.
Kosten fuer die An- und Abfahrten, Bereitstellung, Vorhaltung und Endreinigung von geeigneten Behaeltern/Containern sind in den EP mit einzurechnen.
Deponie nach Wahl des AN,
Abfall ist nicht gefaehrlich, nicht schadstoffbelastet,
Altholzkategorie A I, Abfallschluessel nach AVV (Abfallverzeichnis-Verordnung) 170201 Holz.
Lose Holz- und Eisenteile in Zusammenhang mit der Abnahme der Dachschalung sind mit zu entfernen.

Ausfuehrung am Satteldach, Dachneigung 10-11 Grad
Menge: 91,000 m2

**01.03.0015 Mehrpreis zur Hauptposition Abnehmen Dachschalung fuer Ausfuehrung in Kleinflaechen an Waende und Daechern. Flaechen kleiner 5,0 m2**
Menge: 10,000 m2

**01.03.0016 Abnahme der provisorischen Dachabdichtung im Anschlussbereich zu BA 1 am Satteldach, bestehend aus einem Schutzvlies 300g/m2, verklebt mit der Holzschalung, darauf lose verlegt eine Lage Dachabdichtung aus Tectofin, Stoeße thermich verschweißt und mechansich befestigt.**
Abnahme der provisorischen Dachabdichtung im Anschlussbereich zu BA 1 am Satteldach, bestehend aus einem Schutzvlies 300g/m2, verklebt mit der Holzschalung, darauf lose verlegt eine Lage Dachabdichtung aus Tectofin, Stoeße thermich verschweißt und mechansich befestigt.
Material abtransportieren und entsorgen.
Deponiegebuehren werden auf Nachweis verguetet.

Siehe Fotoanlage
Menge: 20,000 m2

**01.03.0017 Abnahme der provisorischen Dachabdichtung im Anschlussbereich zu BA 1 an der Mansarde (Steildach), bestehend aus einer zweilagigen Bitumendachbahn, lose verlegt**
Abnahme der provisorischen Dachabdichtung im Anschlussbereich zu BA 1 an der Mansarde (Steildach), bestehend aus einer zweilagigen Bitumendachbahn, lose verlegt
auf die Dachschalung und mechansich befestigt.
Material restlos entfernen, abtransportieren und entsorgen.
Deponiegebuehren werden auf Nachweis verguetet.

Abdichtung siehe Fotoanlage
Menge: 25,000 m2

**01.03.0018 Aufleistung/Ausgleichslattung aus NH abnehmen, Breite bis 12 cm, Hoehe bis 5cm, auf der Oberseite der Sparren angebracht, befestigt mit Naegel. Befestigungsmitteln restlos entfernen,**
Aufleistung/Ausgleichslattung aus NH abnehmen, Breite bis 12 cm, Hoehe bis 5cm, auf der Oberseite der Sparren angebracht, befestigt mit Naegel. Befestigungsmitteln restlos entfernen,
(die Sparren sind aus zu nageln).
Abfall vom Dach abtransportieren, sortieren und entsorgen.
Kosten fuer die An- und Abfahrten, Bereitstellung, Vorhaltung und Endreinigung von geeigneten Behaeltern/Containern sind in den EP mit einzurechnen.
Deponie nach Wahl des AN,
Abfall ist nicht gefaehrlich, nicht schadstoffbelastet,
Altholzkategorie A I, Abfallschluessel nach AVV (Abfallverzeichnis-Verordnung) 170201 Holz.
Menge: 250,000 m

**01.03.0019 Ausbauen von Einzelbrettern aus Nadelholz, Querschnitt bis 24/260 mm, in allen Bereichen des Dachraumes, befestigt an Bauteilen aus Holz mit Naegeln,**
Ausbauen von Einzelbrettern aus Nadelholz, Querschnitt bis 24/260 mm, in allen Bereichen des Dachraumes, befestigt an Bauteilen aus Holz mit Naegeln,
Befestigungsmilttel restlos entfernen (die Sparren sind aus zu nageln).
Abfall vom Dach abtransportieren, sortieren und entsorgen.
Kosten fuer die An- und Abfahrten, Bereitstellung, Vorhaltung und Endreinigung von geeigneten Behaeltern/Containern sind in den EP mit einzurechnen.
Deponie nach Wahl des AN,
Abfall ist nicht gefaehrlich, nicht schadstoffbelastet,
Altholzkategorie A I, Abfallschluessel nach AVV (Abfallverzeichnis-Verordnung) 170201 Holz.
Menge: 50,000 m

#### 01.04 Zimmer- und Holzbauarbeiten Turm

*Hinweis: System Dachtragwerke siehe Anlage 13*

**01.04.0001 Erneuerung einer Horizontalspante/Kranzholz aus Nadelholz**
Erneuerung einer Horizontalspante/Kranzholz aus Nadelholz
Die Spante/Kranzholz dient als Auflage für die Dachschalung und wird von außen als liegender Querschnitt in vorhandene Ausnehmungen (Nut) in den Sparren eingeschoben. Die Außenkante der Spante liegt ca. 3,0 cm ueber Oberkante Sparren.
Die Spante verlaeuft von Mitte zu Mitte Sparren
Spantenlaenge ueber 0,9m-1,20 m
Spanntenbreite in der Mitte ca. 29,0cm,
an den Enden ca. 23,0cm,
Spantendicke 10,0cm
Spante an der Außenseite gekruemmt und entsprechend der Dachneigung abgeschraegt.
Kruemmungsradius entsprechen Hoehenlage im Turm.
An der Innenseite gerader Verlauf,
Ausklinkung an beiden Enden, Laenge 7,0 cm,
Tiefe 19,0 cm entsprechend Sparrenhoehe.
Schadhafte Spante, befestigt mit Drahtstifte an den Sparren, ausbauen und entsorgen.
Spanten zwischen Turmebene 3 und 4.
Menge: 10,000 St

**01.04.0002 Erneuerung einer Horizontalspante/ Kranzholz aus Nadelholz, Leistung wie in der Vorposition beschrieben jedoch Spantenlaenge ueber 0,6m-0,9m.**
Erneuerung einer Horizontalspante/ Kranzholz aus Nadelholz, Leistung wie in der Vorposition beschrieben jedoch Spantenlaenge ueber 0,6m-0,9m.
Spanten zwischen Turmebene 4 und 5.
Menge: 8,000 St

**01.04.0003 Erneuerung einer Horizontalspante/ Kranzholz aus Nadelholz, Leistung wie in der Vorposition beschrieben, jedoch Spantenlaenge 0,4m-0,6m.**
Erneuerung einer Horizontalspante/ Kranzholz aus Nadelholz, Leistung wie in der Vorposition beschrieben, jedoch Spantenlaenge 0,4m-0,6m.
Spanten ueber Turmebene 5.
Menge: 5,000 St

**01.04.0004 Herrichten, aufbringen und ausrichten der Aufschieblinge/Traufkeile, der Dachfläche.**
Herrichten, aufbringen und ausrichten der Aufschieblinge/Traufkeile, der Dachfläche.
Material: Nadelholz, Sortierklasse S 10, Schnittklasse S,
allseitig gehobelt,
Breite 12,0cm,
Höhe 10-12cm,
Einzellängen bis 1,2m.
Einschl. 2 Schrägschnitte für Abschluss an der Traufe
sowie alle Anpassarbeiten an den runden Grundriss.
Befestigen mit 2 Schlüsselschrauben M 12 und einen Sparrennagel, auf Oberseite der Sparren (Schraubenkopf versenken).
Materialkosten werden gesondert verguetet.
Dachform: Kegeldach, Durchmesser. 8,70 m
Menge: 20,000 St

**01.04.0005 Ausbauen von durchgehenden Schraubbolzen (200 bis 300 mm),**
Ausbauen von durchgehenden Schraubbolzen (200 bis 300 mm),
in allen Bereichen des Dachraumes,
Durchmesser von 12 bis 16 mm,
Einzellaengen ueber 200 bis 300 mm,
incl. Entfernung der Beilagscheiben.
Das Gewinde und die Mutter sind mechanisch zu reinigen
und mit einem rostloesenden Mittel einzuspruehen, falls erforderlich mehrmals.
Ausgebaute Befestigungsmittel in Container des AN sammeln.

Unter dieser Pos. werden nur solche Verbindungen abgerechnet, die nicht mit den einzelnen Positionen abgegolten sind.
Menge: 50,000 St

**01.04.0006 Ausbauen von durchgehenden Schraubbolzen (300 bis 400 mm),**
Ausbauen von durchgehenden Schraubbolzen (300 bis 400 mm),
in allen Bereichen des Dachraumes,
Durchmesser von 12 bis 16 mm,
Einzellaengen ueber 300 bis 400 mm,
incl. Entfernung der Beilagscheiben.
Das Gewinde und die Mutter sind mechanisch zu reinigen
und mit einem rostloesenden Mittel einzuspruehen, falls erforderlich mehrmals.

Stahlteile entfernen und entsorgen incl. Deponiegebuehren.

Unter dieser Pos. werden nur solche Verbindungen abgerechnet, die nicht mit den einzelnen Positionen abgegolten sind.
Menge: 50,000 St

**01.04.0007 Diverse Konstruktionsglieder, aus Nadelholz, mit einem durchgehenden Schraubbolzen (200 mm bis 300 mm) verschrauben**
Diverse Konstruktionsglieder, aus Nadelholz, mit einem durchgehenden Schraubbolzen (200 mm bis 300 mm) verschrauben
Durchmesser von 12-16 mm
Einzellaengen ueber 200 mm bis 300 mm.
Einbau in vorhandene Bohrungen.
Vor Verschraubung sind klaffende oder offene Verbindungen zusammenzuziehen.
Ausfuehrung in allen Bereichen des Dachraumes,

Stahlteile in gesonderter Position.
Menge: 50,000 St

**01.04.0008 Diverse Konstruktionsglieder, aus Nadelholz, mit einem durchgehenden Schraubbolzen (300 mm bis 400 mm) verschrauben**
Diverse Konstruktionsglieder, aus Nadelholz, mit einem durchgehenden Schraubbolzen (300 mm bis 400 mm) verschrauben
Durchmesser von 12-16 mm
Einzellaengen ueber 300 mm bis 400 mm,
Einbau in vorhandene Bohrungen
Vor Verschraubung sind klaffende oder offene Verbindungen zusammenzuziehen.
Ausfuehrung in allen Bereichen des Dachraumes,
Stahlteile in gesonderter Position.
Menge: 50,000 St

**01.04.0009 Liefern und Einbauen von Doppelgewindeschrauben,**
Liefern und Einbauen von Doppelgewindeschrauben,
mit bauaufsichtlicher Zulassung,
Durchmesser 8,2 mm, Laenge von 200-300 mm,
fuer die Sicherung von diversen Konstruktionsteilen an die vorhandene Dachtragwerke aus Nadelholz.
Ausfuehrung in allen Bereichen des Dachtragwerkes.

Ausfuehrung nur nach vorheriger Absprache mit der Bauleitung.
Menge: 100,000 St

**01.04.0010 Liefern und Einbau von Spannplattenschrauben,**
Liefern und Einbau von Spannplattenschrauben,
mit bauaufsichtlicher Zulassung
Schrauben M8/160 bis M10/280,
Tragfaehigkeitsklasse 2 A
fuer die Sicherung von diversen Konstruktionsteilen an die vorhandenen Dachtragwerke aus Nadelholz.
Ausfuehrung in allen Bereichen des Dachtragwerkes.

Ausfuehrung nur nach vorheriger Absprache mit der Bauleitung
Menge: 200,000 St

**01.04.0011 Kleineisenteile, galvanisch verzinkt, (Bolzen, Naegel, Muttern, Schrauben usw.)**
Kleineisenteile, galvanisch verzinkt, (Bolzen, Naegel, Muttern, Schrauben usw.)
Durchmesser groeßer 6 mm,

nur liefern.
Menge: 200,000 kg

*Hinweis: Dachschalung Kegeldach*
Dachschalung Kegeldach

Pos. 01.04.0012 bis Pos. 01.04.0021
beschreiben die Dachschalung

**01.04.0012 Dachschalung fuer Kegeldach aus Brettern, Nadelholz, Sortierklasse S 10 DIN 4074-1,Holzfeuchte max. 15 %, einseitig gehobelt, Gebrauchsklasse 2 DIN 68800-1,**
Dachschalung fuer Kegeldach aus Brettern, Nadelholz, Sortierklasse S 10 DIN 4074-1,Holzfeuchte max. 15 %, einseitig gehobelt, Gebrauchsklasse 2 DIN 68800-1,
ohne chemischen Holzschutz,
Dicke 35 mm,
Brettbreite verschieden, mind. 130 mm
liefern und einbauen.
Schalung senkrecht eingebaut,
Brettlänge 5, 0 m.
Dachschalung fuer Schieferdeckung
Die Brettbreite darf an keiner Stelle 130 mm unterschreiten.

Untergrund Holz, Befestigung an Bauteilen aus Holz
mit Schraubnaegeln der Tragfaehigkeitsklasse 2.
Jedes Brett ist pro Auflager mit zwei Naegel zu befestigen.

Dachform: Kegeldach /Kegelstumpf
Radius unten 4,2m
Radius oben 0,50m
Dachneigung ca. 70 Grad,
Traufhoehe ca. 24,50m ueber Gelaende
Dachhoehe ca. 10,0m
Trauflaenge/Umfang ca. 26,5lfdm
Umfang an der Turmspitze: ca.3,2m

Zur Erzielung einer gleichmaeßigen,dem Radius angepasste Rundung, ist die Schalung entsprechend abzuhobeln.
Die Schalung darf keine Ecken und Kanten aufweisen.

Dies ist zu beruecksichtigen und in den EP mit einzurechnen.
Menge: 205,000 m2

**01.04.0013 Mehrpreis zur Hauptposition Dachschalung fuer das Anarbeiten der Schalung an die Turmspitze**
Menge: 1,000 St

**01.04.0014 Mehrpreis zur Hauptposition Dachschalung fuer zweifachen Schraegschnitt in Laengerichtung sowie ungleiches Hinterschneiden von Traufe bis Turmspitze**
Mehrpreis zur Hauptposition Dachschalung fuer zweifachen Schraegschnitt in Laengerichtung sowie ungleiches Hinterschneiden von Traufe bis Turmspitze
Abgerechnet wird nach lfdm Brettlaenge
Menge: 1700,000 m

**01.04.0015 Mehrpreis zur Hauptposition Dachschalung für Ausführung in Kleinflaechen an Waenden und Daechern unter 2,5 m2**
Menge: 18,000 m2

**01.04.0016 Anpassen der Dachschalung, Dicke 30-35 mm, an die Kehlen**
Anpassen der Dachschalung, Dicke 30-35 mm, an die Kehlen
Abgerechnet wird nach lfdm Schnittlaengen
Menge: 20,000 m

**01.04.0017 Anpassen der Dachschalung, Dicke 30-35 mm, an das Tonnendach der Gauben, gekrümmter Verlauf**
Anpassen der Dachschalung, Dicke 30-35 mm, an das Tonnendach der Gauben, gekrümmter Verlauf
Einzellaengen kleiner 2,0 m
Abgerechnet wird nach lfdm Schnittlaengen
Menge: 8,000 m

**01.04.0018 Herstellen von rechteckigen Öffnungen in die Dachschalung, Breite 0,8m, Hoehe 2,0 m**
Menge: 1,000 St

**01.04.0019 Herstellen von rechteckigen Öffnungen in die Dachschalung, Breite 0,6m, Hoehe 1,2 m**
Menge: 4,000 St

**01.04.0020 Herstellen von dreiecksfoermigen Öffnungen in die Dachschalung, Groeße 0,75m2**
Menge: 4,000 St

**01.04.0021 Diffusionsoffene Unterspannbahn**
Diffusionsoffene Unterspannbahn aus 3 lagigem Polypropylenvlies, Flaechengewicht 180g/m2, liefern und auf Holzschalung verlegen,
einschl. aller Anpassarbeiten/Erschwernisse an der Traufe, im Bereich der Tonnendachgauben und an der Turmspitze
Befestigung mit Kupferbreitkopfstiften von min.25 mm Laenge.
Stossueberdeckung mind. 10 cm.

Dachform: Kegeldach /Kegelstumpf
Radius unten 4,2m
Radius oben 0,50m
Dachneigung ca. 70 Grad,
Traufhoehe ca. 24,50m ueber Gelaende
Dachhoehe ca. 10,0m
Trauflaenge/Umfang ca. 26,5lfdm
Umfang an der Turmspitze: ca.3,2m
Menge: 205,000 m2

*Hinweis: Bodenbelaege/ Fehlboeden/Waermedaemmung*
Bodenbelaege/ Fehlboeden/Waermedaemmung

Anmerkung:
Die Abrechnung des Fehlbodens erfolgt grundsaetzlich nach m2 Grundrissflaeche, wenn in den einzelnen Positionen nichts anderes angegeben wird.
Die Deckenbalken werden hierbei übermessen.

**01.04.0022 Aufnahme des vorhandenen Bodenbelages aus Dielen in Nadelholz, stumpf gestoßen, Dicke t = 30 mm**
Aufnahme des vorhandenen Bodenbelages aus Dielen in Nadelholz, stumpf gestoßen, Dicke t =  30 mm
Brettbreite verschieden
Brettlaengen von 0,5 bis 2,0 m
befestigt mit Naegeln auf Bauteilen aus Holz
Abfall vom Dach abtransportieren, sortieren und entsorgen.
Kosten fuer die An- und Abfahrten, Bereitstellung, Vorhaltung und Endreinigung von geeigneten Behaeltern/Containern sind in den EP mit einzurechnen.
Deponie nach Wahl des AN.
Abfall ist nicht gefaehrlich, nicht schadstoffbelastet, Altholzkategorie A I,
Abfallschluessel nach AVV (Abfallverzeichnis-Verordnung) 170201 Holz.
Lose Holz- und Eisenteile in Zusammenhang mit der Abnahme der Bodenbelaege sind mit zu entfernen.

Ausfuehrung in Turmebene 3 und 4
Menge: 15,000 m2

**01.04.0023 Liefern und Einbauen von neuen Dielen aus NH, fuer Bodenbelag der Turmebene (3), einseitig gehobelt,**
Liefern und Einbauen von neuen Dielen aus NH, fuer Bodenbelag der Turmebene (3), einseitig gehobelt,
Brettdicke: 35 mm,
Brettlaengen von 0,5m bis 2,0m,
Breite 12-16 cm,
Befestigung mit Senkkopf-Holzschrauben, 5 x 100 mm,
DIN 267,Teil1, vorgebohrt.
Ausfuehrung in Turmebene 3
Menge: 14,000 m2

**01.04.0024 Liefern und Einbauen von neuen Dielen aus NH, fuer Bodenbelag der Turmebene (4), einseitig gehobelt,**
Liefern und Einbauen von neuen Dielen aus NH, fuer Bodenbelag der Turmebene (4), einseitig gehobelt,
Brettdicke : 35 mm,
Brettlaengen von 0,5m bis 1,0 m,
Breite 12-16 cm,
Befestigung mit Senkkopf-Holzschrauben, 5 x 100 mm,
DIN 267,Teil1, vorgebohrt.
Ausfuehrung in Turmebene 4
Menge: 12,000 m2

**01.04.0025 Mehrpreis zu den Vorpositionen Einbau neue Dielen fuer gekruemmte Schnitte.**
Mehrpreis zu den Vorpositionen Einbau neue Dielen fuer gekruemmte Schnitte.
Der Dielenbelag ist an die gekruemmte Fußpfette anzupassen.
Menge: 22,000 m

**01.04.0026 Abbinden und einbauen eines Kantholzes aus NH fuer Geländerpfosten, Querschnitt b/h = 65/65 mm, Laenge 1,20 m,**
Abbinden und einbauen eines Kantholzes aus NH fuer Geländerpfosten, Querschnitt b/h = 65/65 mm, Laenge 1,20 m,
befestigen mit 2 Spannplattenschrauben 8/180 mm,
seitlich an die Deckenbalken in Turmebene 3 und 4
Menge: 14,000 St

**01.04.0027 Absturzgelaender fuer Turmebene 3 und 4 liefern und einbauen,**
Absturzgelaender fuer Turmebene 3 und 4 liefern und einbauen,
bestehend aus
Handlauf, Fuß- und Mittelbrett: b/h = 30/100 mm,
Oberflaeche allseitig gehobelt,
Handlauf mit oberseitiger Abfasung,
befestigen an die vorbeschriebenen Geländerpfosten
mit jeweils zwei Spannplattenschrauben 6/80 mm
Menge: 16,000 m

**01.04.0028 Vorhandene, einläufige, gerade Treppen, eingestemmte Treppe**
Vorhandene, einläufige, gerade Treppen, eingestemmte Treppe
einschl. Handlauf aus Nadelholz, einfachste Konstruktion,
ausbauen, seitlich einlagern und wieder einbauen,
Wangenquerschnitt ca. 5 x 17 cm
21 Steigungen, 15,5/19 cm,
Treppenbreite ca. 0,8 m
Befestigung an Bauteile aus Holz mit Holzschrauben

Treppe von Turmebene 2 zu Turmebene 3
Menge: 1,000 St

**01.04.0029 Treppe ausbauen, seitlich einlagern und wieder ausbauen, Leistung wie vor,**
Treppe ausbauen, seitlich einlagern und wieder ausbauen, Leistung wie vor,
jedoch 17 Steigungen, 9/20 cm,
Treppenbreite ca. 0,80 m,
Treppe von Turmebene 3 zu Turmebene 4
Menge: 1,000 St

**01.04.0030 Treppengeländer mit Handlauf und Mittelbrett, einfache Ausführung für die Treppenaufstieg der Turmebenen liefern und einbauen,**
Treppengeländer mit Handlauf und Mittelbrett, einfache Ausführung für die Treppenaufstieg der Turmebenen liefern und einbauen,
an den Wangen befestigen,
Oberfläche allseitig gehobelt.
Geländerpfosten b/h = 65/65 mm,
Handlauf und Mittelbrett: b/h = 30/70 mm,
Handlauf abgefast.
Abgerechnet wird nach lfdm Geländer.
Menge: 20,000 m

**01.04.0031 Liefern und einbauen Holzfaserdaemmstoff nach EN 13171, druckfest, mit Nut- und Feder fuer Daemmung des Bodens in Ebene der Deckenbalken**
Liefern und einbauen Holzfaserdaemmstoff nach EN 13171, druckfest, mit Nut- und Feder fuer Daemmung des Bodens in Ebene der Deckenbalken
auf den vorhandenen Dielenbelag einbauen,
einschl. der Anpassarbeiten an gerade, linienfoermige Bauteile
Einbau einlagig,
d= 60 mm

Rohdichte ρ [kg/m³]: mind 145
Waermeleitfaehigkeit (EN 13171) λD [W/mK] 0.041
Dampfdiffusionswiderstandszahl: 3
Brandverhalten( EN 13501-1)  E
Druckmodul E (N/mm2) 1,0

gewaehltes Produkt:
'........................................'
vom Bieter einzutragen

Einbau in Turmebene 1

Anmerkung:
Auf diese Holzfaserdaemmplatten wird eine weitere Lage Holzfaserdaemmplatten mit Profilleiste eingebaut.
Menge: 38,000 m2

**01.04.0032 Liefern und einbauen Holzfaserdaemmstoff nach EN 13171,druckfest, mit Nut- und Feder einschl. dazugehoeriger Profilleiste**
Liefern und einbauen Holzfaserdaemmstoff nach EN 13171,druckfest, mit Nut- und Feder einschl. dazugehoeriger Profilleiste
fuer Daemmung des Bodens in Ebene der Deckenbalken,
auf die vor beschriebenen, druckfesten Holzfaserdammplatten
Rohdichte ρ [kg/m³]: mind 145 einbauen
einschl. der Anpassarbeiten an gerade, linienfoermige Bauteile

Einbau einlagig
d= 80mm

Rohdichte ρ [kg/m³]: mind 160
Waermeleitfaehigkeit (EN 13171) λD [W/mK] 0.043
Dampfdiffusionswiderstandszahl: 33
Brandverhalten( EN 13501-1)  E
Druckmodul E (N/mm2) 1,00

gewaehltes Produkt:
'........................................'
vom Bieter einzutragen
Menge: 38,000 m2

**01.04.0033 Mehrpreis fuer den Einbau der Holzfaserdaemmstoff (60 mm) nach EN 13171,als Bodenbelag, druckfest, mit Nut- und Feder, fuer Anpassarbeiten an den runden Grundriss, Dicke d = 60 mm, Radius: 3,50 m**
Menge: 24,000 m

**01.04.0034 Mehrpreis fuer den Einbau der Holzfaserdaemmstoff (80 mm) nach EN 13171,**
Mehrpreis fuer den Einbau der Holzfaserdaemmstoff (80 mm) nach EN 13171,
als Bodenbelag, druckfest, mit Nut- und Feder  und Profilleiste, fuer Anpassarbeiten an den runden Grundriss, Dicke d = 80 mm, Radius: 3,50 m
Menge: 24,000 m

**01.04.0035 Liefern und Einbauen von neuen Dielen aus NH mit Falz, fuer Bodenbelag in Ebene Deckenbalken, einseitig gehobelt,**
Liefern und Einbauen von neuen Dielen aus NH mit Falz, fuer Bodenbelag in Ebene Deckenbalken, einseitig gehobelt,
Dicke t = 30 mm,
Laengen bis 6,0 m,
Breite von 12-16 cm,
incl. aller Schneid- und Anpassarbeiten
an gerade, linienfoermige Bauteile
Befestigung mit Senkkopf-Holzschrauben, 5 x 100 mm,
DIN 267,Teil1, vorgebohrt.
Einbau auf druckfeste Holzfaserdaemmplatten mit Profilleiste,
lichter Abstand der Profilleiste: 57,5 cm
Menge: 38,000 m2

**01.04.0036 Mehrpreis fuer den Einbau der Dielen, Dicke 30mm fuer Anpassarbeiten an den runden Grundriss, Radius: 3,50 m**
Menge: 24,000 m

**01.04.0037 Generalreinigung des gesamten Dachraumes Turm, einschl. der Dielenbelaege mit feinem Besen und Industriestaubsauger**
Generalreinigung des gesamten Dachraumes Turm, einschl. der Dielenbelaege mit feinem Besen und Industriestaubsauger
Reinigung aller Holzoberflaechen nach Beendigung aller zimmermannsmaeßigen Arbeiten
Dielenbelaege ca. 20 m2
Umbauter Dachraum, Kegeldach: ca.180 m3
Reinigung des Dachraumes von OK Mauerkrone bis zur Turmspitze (Hoehe ca.9,50 m) von ueblichen Verschmutzungen die im Zuge der Sanierungsarbeiten entstehen.
Menge: 1,000 psch

#### 01.05 Zimmer- und Holzbauarbeiten Mansarddach

*Hinweis: System Dachtragwerk siehe beiliegende Anlagen*
System Dachtragwerk siehe beiliegende Anlagen
Anlage 10 +11+12

**01.05.0001 Abbinden und einbauen eines Kantholzs aus NH fuer querschnittsgleiche Ergaenzung der rechteckigen Firstpfette**
Abbinden und einbauen eines Kantholzs aus NH fuer querschnittsgleiche Ergaenzung der rechteckigen Firstpfette
einschl. Ausbau des schadhaften Konstruktionsteiles.
Querschnitt b/h= 18/18 cm
Einzellaengen von 1,5 bis 3,0 m,
einschl. Sicherung der betroffenen Bauteiles im Bauzustand.
Abbruchmaterial abtransportieren und entsorgen.
Der Aus- und Einbau der angeschlossenen Bauteile wird gesondert verguetet

Ausfuehrung am Mansardwalmdach, Satteldach
System Dachtragwerk siehe Anlage 10
Menge: 6,000 m

**01.05.0002 Stoßausbildung als Mehrpreis zur Ergaenzung der rechteckigen Firstpfette Querschnitt ca. 18/18cm,**
Stoßausbildung als Mehrpreis zur Ergaenzung der rechteckigen Firstpfette Querschnitt ca. 18/18cm,
am Mansarddach
Stoß mittels Schlitzblech,
gesichert mit 2x5 = 10 Stabduebeln, und 2 Passbolzen
Durchmesser 10-12 mm.
Abmessung Schlitzblech in mm: l x b x t  =  800 x 18 x 10
Stahlteile in gesonderter Position.

Ausfuehrung gemaeß Anlage 15
Menge: 3,000 St

**01.05.0003 Abbinden und einbauen eines Kantholzs aus NH fuer querschnittsgleiche Ergaenzung der 5-eckigen Mittelpfette**
Abbinden und einbauen eines Kantholzs aus NH fuer querschnittsgleiche Ergaenzung der 5-eckigen Mittelpfette
einschl. Ausbau des schadhaften Konstruktionsteiles.
Querschnitt  b/h= ca 17/20 cm
Einzellaengen von 1,5 bis 2,0m,
einschl. der beiden Schraegschnitte entlang der Bauteilachse,
Schnitttiefe ca.10 cm und 15cm.
Sicherung der betroffenen Bauteile im Bauzustand.
Abbruchmaterial abtransportieren und entsorgen.
Der Aus- und Einbau der angeschlossenen Bauteile wird gesondert verguetet

Ausfuehrung an der Mansarde, Steildach
Menge: 5,000 m

**01.05.0004 Stoßausbildung als Mehrpreis zur Ergaenzung der fuenfeckigen Mittelpfette 17/20 cm, Stoß mittels geradem, stehendem Blatt, ca. 80 cm**
Stoßausbildung als Mehrpreis zur Ergaenzung der fuenfeckigen Mittelpfette 17/20 cm, Stoß mittels geradem, stehendem Blatt, ca. 80 cm
gesichert mit 2 Einpressduebel, Typ C 10,
Durchmesser 80-95 mm, zweiseitig und Bolzen M 16 nach DIN 601.

Ausfuehrung gemaeß Anlage 18
Menge: 5,000 St

**01.05.0005 Abbinden und einbauen eines Kantholzes aus NH fuer querschnittsgleiche Ergaenzung der 5-eckigen Fußpfette**
Abbinden und einbauen eines Kantholzes aus NH fuer querschnittsgleiche Ergaenzung der 5-eckigen Fußpfette
einschl. Ausbau des schadhaften Konstruktionsteiles,
Querschnitt b/h =  ca. 17/20cm
Einzellaengen von 1,5 bis 3,0 m,
einschl. der beiden Schraegschnitte entlang der Bauteilachse,
Schnitttiefe ca. 9,0 cm und 16,0 cm.
Sicherung der betroffenen Bauteile im Bauzustand.
Abbruchmaterial abtransportieren und entsorgen.
Der Aus- und Einbau der angeschlossenen Bauteile wird gesondert verguetet

Ausfuehrung am Fußpunkt der Mansarde, Steildach
Menge: 6,000 m

**01.05.0006 Stoßausbildung als Mehrpreis zur Ergaenzung der fuenfeckigen Fußpfette Querschnitt b/h = von 16/20 - 19/22 cm**
Stoßausbildung als Mehrpreis zur Ergaenzung der fuenfeckigen Fußpfette Querschnitt b/h = von 16/20 - 19/22 cm
Stoß mittels geradem, liegendem Blatt, Blattlaenge 35 cm
gesichert mit 2 x 6 = 12 Zylinderkopfschrauben, 8x160 mm

Ausfuehrung gemaeß Anlage 19
Menge: 10,000 St

**01.05.0007 Schadhafte Sparren am Mansardwalmdach ausbauen, vom Dach abtransportieren und entsorgen.**
Schadhafte Sparren am Mansardwalmdach ausbauen, vom Dach abtransportieren und entsorgen.
Sparren aus NH, Querschnitt: b/h = 14/16 cm,
Einzellaengen von 2,0 bis 2,5 m.
Dachform Satteldach, Dachneigung ca. 11 Grad
befestigt mit einem Sparrennaegel an die Firstptette,
mit dem Sparren des Steildaches verzapft und mit einem Holznagel gesichert.
Der Holznagel ist vorsichtig auszubauen, der Sparrennagel zu entfernen und zu entsorgen

System Dachtragwerk siehe Anlage 10
Menge: 12,000 St

**01.05.0008 Abbinden und einbauen eines Kantholzes aus NH, Querschnitt b/h= 14/16 cm**
Abbinden und einbauen eines Kantholzes aus NH, Querschnitt b/h= 14/16 cm
Einzellaengen ueber 4,0 bis 5,5 m
als Sparren fuer Mansarddachwalmdach
Dachform: Satteldach, Dachneigung ca. 11 Grad,
einschl. Ausarbeitung einer Kerven fuer Anschluß an Firstpfette
und Ausarbeitung eines Zapfenloches fuer Anschluss an den Sparren des Steildaches.

System Dachtragwerk siehe Anlage 10
Menge: 12,000 St

**01.05.0009 Abbinden und einbauen eines Kantholzs aus NH, fuer querschnittsgleiche Ergaenzung der Sparren am oberen Ende der Mansarde (Anlage 16)**
Abbinden und einbauen eines Kantholzs aus NH, fuer querschnittsgleiche Ergaenzung der Sparren am oberen Ende der Mansarde (Anlage 16)
einschl. Ausbau des schadhaften Konstruktionsteiles.
Querschnitt  b/h= 12/16 cm
Einzellaengen bis 2,0 m.
Herstellen aller Anschluesse,
Anschluß an den Bestandssparren mit einem Schlitzblech,
gesichert mit 2 x 5 = 10 Stabduebeln und 2 Passbolzen, Durchmesser 12 mm.
Abmessung Schlitzblech in mm: l x b x t  =  800 x 160 x 10
Stahlteile in gesonderter Position.
Anschluß an den Sparren des Satteldaches ueber eine Zapfenverbindung, gesichert mit einem Holznagel (Eiche) analog dem entnommenen Bauteil,
einschl. Sicherung des Sparrens / Gespaerre im Bauzustand.
Abbruchmaterial abtransportieren und entsorgen.

Ausfuehrung an der Mansarde, Steildach

Blattstoß gemaeß Anlage 16
Menge: 7,000 St

**01.05.0010 Abbinden und einbauen eines Kantholzs aus NH fuer querschnittsgleiche Ergaenzung der Sparren am Fußpunkt der Mansarde (Anlage 17)**
Abbinden und einbauen eines Kantholzs aus NH fuer querschnittsgleiche Ergaenzung der Sparren am Fußpunkt der Mansarde (Anlage 17)
einschl. Ausbau des schadhaften Konstruktionsteiles.
Querschnitt b/h= 12/16 cm
Einzellaengen bis 2,0 m,
Herstellen aller Anschluesse,
Anschluß an den Bestandssparren mit einem Schlitzblech,
gesichert mit 2 x 5 = 10 Stabduebeln und 2 Passbolzen, Durchmesser 12 mm.
Abmessung Schlitzblech in mm: l x b x t  =  800 x 160 x 10
Stahlteile in gesonderter Position.
Anschluß an die fuenfeckige Fußpfette mittels Ueberkaemmung,
Kammtiefe ca. 30 mm, waagerechter Schnitt am Kopfende
analog dem entnommenen Bauteil,
einschl. Sicherung des Sparrens / Gespaerres im Bauzustand.
Abbruchmaterial abtransportieren und entsorgen

Ausfuehrung an der Mansarde, Steildach

Blattstoß gemaeß Anlage 17
Menge: 7,000 St

**01.05.0011 Schadhafte Sparren am Mansarddach ausbauen, vom Dach abtransportieren und entsorgen**
Schadhafte Sparren am Mansarddach ausbauen, vom Dach abtransportieren und entsorgen
Sparren aus NH, Querschnitt: b/h = 12/16 cm,
Laenge ueber 6,0m-7,0m,
befestigt mit einem Sparrennaegel an die Mittel- und Fußpfette
und eingezapft in den Sparren des Satteldaches.
Mit dem einseitigen Hahnenbalken ist der Sparren mit einem Bolzen M12 verschraubt
Die Sparrennaegel und der Bolzen sind auszubauen und zu entsorgen der Holznagel der Zapfenverbindung ist vorsichtig zu loesen
Ausfuehrung an der Mansarde, Steildach
System siehe Anlage 10
Menge: 4,000 St

**01.05.0012 Abbinden und einbauen eines Kantholzes aus NH als Sparren fuer die Mansarde, Querschnitt b/h = 12/16 cm**
Abbinden und einbauen eines Kantholzes aus NH als Sparren fuer die Mansarde, Querschnitt b/h = 12/16 cm
Laenge ueber 6,0 bis 7,0m
Dachneigung ca. 58 Grad
Herstellen aller Anschluesse
Anschluß an den Sparren des Satteldach mit einem Zapfen,
Anschluß an die fuenfeckige Mittel- und Fußpfette mittels Ueberkaemmung, Kammtiefe ca.30 mm (nur Sparren ausgenommen), waagerechter Schnitt am Fußpunkt.
Veschraubung mit einem Bolzen M16 mit dem Hahnenbalken.
Bolzen M16 in gesonderter Position.
Ausfuehrung an der Mansarde, Steildach
System Dachtragwerk siehe Anlage 10
Menge: 4,000 St

**01.05.0013 Abbinden und einbauen eines Kantholzes aus NH Querschnitt b/h ca.12/16 cm Einzellaengen bis 2,5 m**
Abbinden und einbauen eines Kantholzes aus NH Querschnitt b/h ca.12/16 cm Einzellaengen bis 2,5 m
als Schiftersparren fuer den Risalit
einschl. Ausarbeitung eines Schlitzes/Zapfen fuer Anschluss an den gegenueberliegendem Sparren
und 1 Schifterschnitt fuer Anschluß an die Kehlbole

Dachform: Satteldach, Dachneigung ca. 58 Grad
Menge: 2,000 St

**01.05.0014 Abbinden und einbauen eines Kantholzes aus NH Querschnitt b/h ca.12/16 cm Einzellaengen bis 2,5 m**
Abbinden und einbauen eines Kantholzes aus NH Querschnitt b/h ca.12/16 cm Einzellaengen bis 2,5 m
als Sparren fuer den Risalit
einschl. Ausarbeitung eines Schlitzes/Zapfen fuer Anschluss an den gegenueberliegendem Sparren
und 1 Zapfenloch fuer Anschluß am Fußpunkt

Dachform: Satteldach, Dachneigung ca. 58 Grad
Menge: 2,000 St

**01.05.0015 Abbinden und einbauen eines Kantholzes aus NH fuer Verstaerkung von Sparren der Mansarde (Steildach), Querschnitt b/h = ca. 12/16 cm, Laenge ca. 1,20 m**
Abbinden und einbauen eines Kantholzes aus NH fuer Verstaerkung von Sparren der Mansarde (Steildach), Querschnitt b/h = ca. 12/16 cm, Laenge ca. 1,20 m
Einbau seitlich an die Sparren,
befestigt mit insgesamt 24 Vollgewindeschrauben 8,0 x 220 mm

Ausfuehrung gemaeß Anlage 20
Menge: 4,000 St

**01.05.0016 Abbinden und einbauen eines Kantholzes aus NH, Querschnitte b/h = 16/16 cm Laenge bis 1,0 m**
Abbinden und einbauen eines Kantholzes aus NH, Querschnitte b/h = 16/16 cm  Laenge bis 1,0 m
für zusaetzliche Unterstuetzung der 5-eckigen Fußpfette der Mansarde,
Einbau passgenau (Kontaktstoss) zwischen Deckenbalken und UK Fußpfette.
Sicherung je Anschluss, 2 Anschlüsse, mit 4 Vollgewindeschrauben 8 x 120 mm
Menge: 3,000 St

**01.05.0017 Abbinden und einbauen eines Kantholzes aus NH, Querschnitte b/h = 9/16 cm Laenge ca. 2,5 m**
Abbinden und einbauen eines Kantholzes aus NH, Querschnitte b/h = 9/16 cm  Laenge ca. 2,5 m
für fehlende Zange zwischen Unterstuetzung der 5-eckigen Fußpfette der Mansarde und Stuetze des stehenden Stuhls
Einbau passgenau (Kontaktstoss) zwischen den vorhandenen Blattsassen.
Verschraubung je Anschluss mit einem durchgehenden Bolzen M16, 2 Anschlüsse.
Bolzen ingesonderter Position
Menge: 1,000 St

**01.05.0018 Ausbauen von Sparren, Schiftersparren, Stuetzen, Pfette, Kehlbalken, Lagerhoelzer udgl., aus NH**
Ausbauen von Sparren, Schiftersparren, Stuetzen, Pfette, Kehlbalken, Lagerhoelzer udgl., aus NH
die nicht mit den einzelnen Positionen abgegolten sind.
Entsprechend des Baufortschrittes ausbauen und entsorgen.
Querschnitte ueber 12/16 bis 16/20 cm,
Einzellaengen bis 5,0 m.

Das Zurueckschneiden der Bauteile ist in den EP mit einzurechnen.
Das Loesen der Schraub- oder Bolzenverbindungen und von zimmermannsmaeßigen Verbindungen zu den verbleibenden Bauteilen wird gesondert verguetet.
Eventuell notwendige statische Sicherungsmaßnahmen werden ebenfalls gesondert verguetet.

Ausfuehrung in allen Bereichen des Dachraumes.
Menge: 2,000 m3

**01.05.0019 Loesen von zimmermannsmaeßigen Verbindungen**
Loesen von zimmermannsmaeßigen Verbindungen
wie Zapfenverbindungen, Versatz-Zapfenverbindungen udgl.
durch Ausbau des Holznagels ohne Beschaedigung des
verbleibenden Konstruktionsteils,
Durchmesser Holznagel bis ca. 26 mm,
Bauteildicke bis ca. 24 cm.

Unter dieser Pos. werden nur solche Verbindungen abgerechnet, die nicht mit den einzelnen Positionen abgegolten sind.
Menge: 5,000 St

**01.05.0020 Ausbauen von durchgehenden Bolzen, bei Verschraubung von zwei Bauteilen**
Ausbauen von durchgehenden Bolzen, bei Verschraubung von zwei Bauteilen
in allen Bereichen des Dachraumes,
Durchmesser von 12 bis 16 mm,
Einzellaengen ueber 200 bis ca. 300 mm,
incl. Entfernung der Beilagscheiben.
Das Gewinde und die Mutter sind mechanisch zu reinigen
und mit einem rostloesenden Mittel einzuspruehen, falls erforderlich mehrmals.
Ausgebaute Befestigungsmittel in Container des AN sammeln

Unter dieser Pos. werden nur solche Verbindungen abgerechnet,
die nicht mit den einzelnen Positionen abgegolten sind.
Menge: 24,000 St

**01.05.0021 Ausbauen von durchgehenden Bolzen, bei Verschraubung von drei Bauteilen**
Ausbauen von durchgehenden Bolzen, bei Verschraubung von drei Bauteilen
in allen Bereichen des Dachraumes,
Durchmesser von 12 bis 16 mm,
Einzellaengen ueber 300 bis ca. 500 mm,
incl. Entfernung der Beilagscheiben.
Das Gewinde und die Mutter sind mechanisch zu reinigen
und mit einem rostloesenden Mittel einzuspruehen, falls erforderlich mehrmals.

Stahlteile entfernen und entsorgen incl. Deponiegebuehren.

Unter dieser Pos. werden nur solche Verbindungen abgerechnet, die nicht mit den einzelnen Positionen abgegolten sind.
Menge: 12,000 St

**01.05.0022 Schadhafte Holznaegel von zimmermannsmaeßigen Verbindungen vorsichtig entfernen und neue Eichenholznaegel einbauen.**
Schadhafte Holznaegel von zimmermannsmaeßigen Verbindungen vorsichtig entfernen und neue Eichenholznaegel einbauen.
Durchmesser ueber 24 bis 30 mm,
Bauteildicke bis 24 cm.
Unter dieser Pos. werden nur solche Leistungen abgerechnet, die nicht mit den einzelnen Positionen abgegolten sind.
Menge: 5,000 St

**01.05.0023 Auswechselung schadhafter Deckenbalkenkoepfe (gerader Schnitt, Zangen). Sichern der statischen Wirkung des Deckenbalkens,**
Auswechselung schadhafter Deckenbalkenkoepfe (gerader Schnitt, Zangen). Sichern der statischen Wirkung des Deckenbalkens,
in Ebene Binder- oder Normalgespaerre, und schadhafte Konstruktionsteile entfernen, Laenge bis 1,50 m.
Abbinden und Einbau eines neuen Fuellholzes,
Querschnitt b/h ca. 22/29 cm,
Laenge bis 1,2 m, gerader Schnitt, fugenlos,
Verbindung durch Zangen, 2 x 12/28 cm,
Laenge ueber 1,5 -2,0 m,
Verbindung mit Einpreßduebel, Typ C 10, zweiseitig,
Durchm. 95 -115 mm, 2 x 4 = 8 Stueck (4 Duebelpaare).
Fuellholz mit Verkaeemmung, halber Kamm, zur Mauerlatte
Die Zangen enden ca. 5,0 cm vor dem Mauerwerk.
Die Freilegung des Balkenkopfes / Mauerlatte erfolgt bauseits oder wird gesondert verguetet.
Anfallendes Abbruchmaterial ist abzutransportieren zu entsorgen.

Ausfuehrung gemaess Anlage 21

Anmerkung: Unterhalb der Deckenbalkenlage im Abstand von ca. 35-40 cm, befindet sich eine flaechige, filigrane Deckenkonstruktion.
Die Decke ist nicht begehbar.
Des Weiteren hat die Auswechselung der Deckenbalkenkoepfe von innen zu erfolgen, da die auskragenden Natursteinbbloecke vom Traufgesims nicht
zurückgebaut werden koennen.
Dies ist zu beruecksichtigen und in den EP mit einzurechnen.
Menge: 6,000 St

**01.05.0024 Auswechselung schadhafter Deckenbalkenkoepfe (schraeger Schnitt, Schlitzblech). Sichern der statischen Wirkung des Deckenbalkens,**
Auswechselung schadhafter Deckenbalkenkoepfe (schraeger Schnitt, Schlitzblech). Sichern der statischen Wirkung des Deckenbalkens,
in Ebene Binder- oder Normalgespaerre, und schadhafte Konstruktionsteile entfernen, Laenge bis 1,50 m.
Abbinden und Einbau eines neuen Fuellholzes,
Querschnitt b/h ca. 22/30 cm, Laenge bis 1,5 m,
schraeger Schnitt, fugenlos.
Anschluß an den verbleibenden Deckenbalken mittels Schlitzblech, gesichert mit 2 x 10 = 20  Stabduebeln und 4 Passbolzen,
Durchmesser 10-12 mm.
Abmessung Schlitzblech in mm: l x b x t  =  1000 x 280 x 12.
Fuellholz mit Verkaemmung, halber Kamm zur Mauerlatte
Die Freilegung des Balkenkopfes / Mauerlatte erfolgt bauseits oder wird gesondert verguetet.
Anfallendes Abbruchmaterial ist zu entsorgen

Ausfuehrung gemaess Anlage 22

Anmerkung: wie vor
Menge: 7,000 St

**01.05.0025 Mehrpreis zu der Position Auswechselung Deckenbalkenkoepfe fuer den zusaetzlichen Einbau von Stabduebeln**
Mehrpreis zu der  Position Auswechselung Deckenbalkenkoepfe fuer den zusaetzlichen Einbau von Stabduebeln
bei Anschluss mit Schlitzblechen, Schlitzblechdicke 10,0 mm.
SD Durchmesser 12 mm,
Balkenbreite ueber 20-25 cm.
Menge: 10,000 St

**01.05.0026 Mehrpreis zu den Positionen Auswechselung Deckenbalkenkopf mit Fuellholz und Zangen fuer den zusaetzlichen Einbau eines Duebelpaares, Einpressduebeln Typ C 10, zweiseitig,**
Mehrpreis zu den Positionen Auswechselung Deckenbalkenkopf mit Fuellholz und Zangen fuer den zusaetzlichen Einbau eines Duebelpaares, Einpressduebeln Typ C 10, zweiseitig,
Durchmesser 95-115 mm

Abrechnung nach Anzahl eingebauter Bolzen.
Menge: 8,000 St

**01.05.0027 Verstaerken der bestehenden Deckenbalken (ca. 20/28 cm) in Binderebene, mit UPE 240-Profile**
Verstaerken der bestehenden Deckenbalken (ca. 20/28 cm) in Binderebene, mit UPE 240-Profile
beidseitig eingebaut, hoehengerecht,
Einzellaengen der UPE-Profile :4,20 m, 2 Stueck je Seite
U-Profile sind vor Ort mit einer Stirnplatte zu stossen,
Verschraubung Stirnplattenstoß mit 4 Schrauben M20-10.9
Befestigung UPE -Profil an den Decklenbalken mit Tellerkopfschraueb 8,0 x 180 mm, 24 Schrauben je Seite
Je Balkenverstaerkung: 16 lfdm UPE-Profil und 48Vollgewindeschrauben
Abrechnung nach Anzahl verstärkter Deckenbalken

Ausfuehrung gemaeß Anlage 23
Menge: 2,000 St

**01.05.0028 Entfernen eines Bereiches der Mauerlatte in Abschnitten von max.100 cm, nach Freilegung durch den Maurer.**
Entfernen eines Bereiches der Mauerlatte in Abschnitten von max.100 cm, nach Freilegung durch den Maurer.
Abbinden und Einbau eines neuen Schwellholzes in Eichenholz,
als zweiteiliges (in der Hoehe) verleimtes und mit Stabduebeln und Spannplatten verbundenes Bauteil,
einschl. hoehengerechter Abgleichung der Mauerkrone fuer
Auflager der Mauerlatte, mit Moertel MGII.
Verkaemmung (einfacher Kamm) und Anschluß an die
Balkenlage sowie Sicherung der Balkenlage,
Querschnitt der neuen  Mauerlatte b/h= ca. 2 x 14/7 cm
(Gesamtquerschnitt 14/14 cm).
Die Stoeße sind zu versetzen und zwischen den Deckenbalken anzuordnen,
Stoß mit geradem Blatt, Blattlaenge 30 cm.
Je lfdm Mauerlatte sind 6 SD, Durchm. 12 mm, und 6 Spannplattenschrauben, Durchm. 8 mm, Tragfaehigkeitsklasse 2 A, einzubauen.
Befestigungsmittel in V 4a Ausfuehrung.
Die Mauerlatte ist vollstaendig eingemauert.
Die Freilegung erfolgt bauseits oder wird gesondert verguetet.
Anfallendes Abbruchmaterial ist abzutransportieren und zu entsorgen

Abrechnung nach lfdm eingebauter Mauerlatte

Anmerkung: Unterhalb der Mauerlatte, im Abstand von ca. 25 cm, befindet sich eine flaechige, filigrane Deckenkonstruktion.
Die Decke ist nicht begehbar.
Des Weiteren hat die Auswechselung der Mauerlatte von innen zu erfolgen, da die auskragenden Natursteinbbloecke vom Traufgesims nicht zurückgebaut werden koennen.
Dies ist zu beruecksichtigen und in den EP mit einzurechnen.
Menge: 12,000 m

**01.05.0029 Ausarbeitung eines liegenden Blattes, Blattlaenge 30 cm, an der Bestandsmauerlatte, aus Eichenholz, fuer Anschluss der neuen Mauerlatte,**
Ausarbeitung eines liegenden Blattes, Blattlaenge 30 cm, an der Bestandsmauerlatte, aus Eichenholz, fuer Anschluss der neuen Mauerlatte,
Querschnitt b/ h = 14/14 cm.
Die Mauerlatte ist vollstaendig eingemauert und wird soweit freigestemmt,
dass die Arbeiten unter erschwerten Bedingungen durchgefuehrt werden koennen.
Dies ist zu beruecksichtigen und in den EP mit einzurechnen
Menge: 10,000 St

**01.05.0030 Schadhafte Mauerlatte aus Eichenholz unter bestehenden, intakten Deckenbalkenkoepfen behutsam entfernen,**
Schadhafte Mauerlatte aus Eichenholz unter bestehenden, intakten Deckenbalkenkoepfen behutsam entfernen,
gerader Trennschnitt zur verbleibenden Mauerlatte,
Einzellaengen ca. 50 cm,
Querschnitt ca. 14/14 cm,
Breite der Deckenbalken ca. 22,0 cm.
Abbinden und einbauen eines neuen Schwellholzes in Eichenholz,
Querschnitt b/h = ca.14/14 cm,
Einzellaenge ca. 22,0 cm.
Verkaemmung (einfacher Kamm) mit der Balkenlage,
Sicherung des Balkens, einschl. hoehengerechter Abgleichung der Mauerkrone
unter dem Deckenbalken mit Moertel MGII, fuer Auflager des Schwellholzes.
Die Freilegung erfolgt bauseits oder wird gesondert verguetet.
Anfallendes Abbruchmaterial ist abzutransportieren und zu entsorgen.
Abrechnung nach Anzahl der Deckenbalkenkoepfe.

Anmerkung: Es wird keine Verbindung zur intakten Mauerlatte hergestellt.
Menge: 4,000 St

**01.05.0031 Kraftschluessige Verbindung zwischen Bauteilen herstellen durch Unterkeilen/Ausfuettern des Zwischenraumes mit Eichenholz,**
Kraftschluessige Verbindung zwischen Bauteilen herstellen durch Unterkeilen/Ausfuettern des Zwischenraumes mit Eichenholz,
Fugen bis 4,0 cm,
Querschnitte, im Grundriß, bis ca. 300 cm2.

Saemtliche Materialkosten sind in den EP mit einzurechnen
Menge: 15,000 St

**01.05.0032 Herstellung einer einheitlichen Dachebene, an der Oberseite der Sparren durch Aufdoppelung**
Herstellung einer einheitlichen Dachebene, an der Oberseite der Sparren durch Aufdoppelung
(Außenseite direkt unter den Latten, nicht seitlich) zum Aufbringen der Dachschalung.
Breite 12,0 cm
Ausgleichshoehe/Aufdoppelungshoehe mind. 4,0 cm, max. 6,0 cm,
Befestigung mit Naegeln, alle 10 cm,
Laenge mind. 2,5 mal der Lattendicke.
Sparrenlaenge  max. 6,5 m

Anmerkung:
Die Ausgleichslattung darf in Laengsrichtung nur einmal gestossen werden und ist aus einem Querschnitt herzustellen.
Menge: 150,000 m

**01.05.0033 Herstellung einer einheitlichen Dachebene, an der Oberseite der Sparren durch Aufdoppelung, Ausgleichshoehe ueber 6,0 bis 8,0 cm**
Herstellung einer einheitlichen Dachebene, an der Oberseite der Sparren durch Aufdoppelung, Ausgleichshoehe ueber 6,0 bis 8,0 cm
(Außenseite direkt unter den Latten, nicht seitlich) zum Aufbringen der Dachschalung
Breite 12,0 cm,
Ausgleichshoehe ueber 6,0 bis 8,0 cm,
Befestigung mit Naegeln, alle 10 cm,
Laenge mind. 2,5 mal der Lattendicke.
Sparrenlaenge max 6.50 m

Anmerkung:
Die Ausgleichslattung darf in Laengsrichtung nur einmal gestossen werden und ist aus einem Querschnitt herzustellen.
Menge: 200,000 m

**01.05.0034 Herstellung einer einheitlichen Dachebene, an der Oberseite der Sparren durch Aufdoppelung, Ausgleichshoehe ueber 8-10 cm**
Herstellung einer einheitlichen Dachebene, an der Oberseite der Sparren durch Aufdoppelung, Ausgleichshoehe ueber 8-10 cm
(Außenseite direkt unter den Latten, nicht seitlich) zum Aufbringen der Dachschalung
Breite 12,0 cm,
Ausgleichshoehe ueber 8-10 cm,
Befestigung mit Naegeln, alle 15 cm,
Laenge mind. 2,5 mal der Lattendicke
und mit Doppelgewindeschrauben, Durchmesser 8,2 mm, Laenge 220-300 mm,
jeweils 2 Schrauben im Abstand von ca. 70 cm.
(schraeg  und senkrecht zur Sparrenachse eingeschraubt).

Anmerkung:
Die Ausgleichslattung darf in Laengsrichtung nur einmal gestossen werden und ist aus einem Querschnitt herzustellen.
Menge: 50,000 m

**01.05.0035 Liefern und einbauen einer Kehlbohle aus NH, Querschnitt b/h = ca. 25/6 cm, Einzellaenge 2,5-3,0 m**
Liefern und einbauen einer Kehlbohle aus NH, Querschnitt b/h = ca. 25/6 cm, Einzellaenge 2,5-3,0 m
Befestigung auf Sparrenoberseite
mit Holzschrauben.
Menge: 6,000 m

**01.05.0036 Liefern und einbauen einer Kehlbohle aus NH Querschnitt b/h = ca. 25/6 cm Einzellaenge ueber 5,0 bis 6,5 m**
Liefern und einbauen einer Kehlbohle aus NH Querschnitt b/h = ca. 25/6 cm Einzellaenge ueber 5,0 bis 6,5 m
Befestigung auf Sparrenoberseite
mit Holzschrauben.
Menge: 16,000 m

**01.05.0037 Mehrpreis zu den Kehlbohlen fuer Schraegsschnitte**
Menge: 8,000 St

**01.05.0038 Liefern und einbauen einer Lattung/Unterlegehoelzer aus Eichenholz, Querschnitt Breite x Hoehe = 100/100 bis 100/40 mm, Einzellaenge ca. 30,0 cm,**
Liefern und einbauen einer Lattung/Unterlegehoelzer aus Eichenholz, Querschnitt Breite x Hoehe = 100/100 bis 100/40 mm, Einzellaenge ca. 30,0 cm,
Feuchtigkeitsgehalt max. 15%,
als Unterkonstruktion fuer Bodenschalung Kastenrinne
Einbau im Gefaelle der Kastenrinne, ca. 1,0 %,
im Abstand von 70 cm, auf Oberseite Mauerkrone,
Mauerkrone aus Naturstein, Rohdichte, ca. 2,5 kg/dm3,
befestigen mit Schrauben und Duebeln, 2 Stueck,
Durchmesser 6-8 mm,
Schrauben, Senkkopfschrauben aus Edelstahl V4a,
einschl. aller Bohrungen im Naturstein und Holz.

In den EP sind saemtliche Materialkosten und Erschwernisse mit einzurechnen.

Ausfuehrung gemaess Anlage 07

Anmerkung:
Das Gefaelle der Kastenrinne ist durch die Unterlegehoelzuer herzustellen
Menge: 40,000 St

**01.05.0039 Schalung aus einer wetterfest verleimten 3-Schichtplatte in Fichtenholz nach DIN EN 13353**
Schalung aus einer wetterfest verleimten 3-Schichtplatte in Fichtenholz nach DIN EN 13353
Dicke 32 mm SWP/ 3 D
fuer Boden der Kastenrinne,
liefern und einbauen,
als Unterkonstruktion fuer Verblechung des Kastenrinne.
Verlegung auf vorbeschriebene Unterlegehoelzer in Streifen,
Streifenbreite 30-35 cm,
befestigen mit Spannplattenschrauben, Senkkopfschrauben,
in V4A Ausfuehrung, Laenge ca. 70-120 mm
einschl. aller Schraegschnitte und Anpassarbeiten im Bereich der Vor/Rueckspruenge, Ecken etc..

Befestigungsmittel sind in den EP mit einzurechnen.

Ausfuehrung gemaess Anlage 07
Menge: 10,000 m2

**01.05.0040 Liefern und einbauen von Brettern, aus NH, als Unterkonstruktion fuer spaetere Verblechungen bzw. Schieferdeckung**
Liefern und einbauen von Brettern, aus NH, als Unterkonstruktion fuer spaetere Verblechungen bzw. Schieferdeckung
(Ueberganggesims)
Dicke: 28 mm,
Breite: von 16-20 cm,
Einzellaenge nach Wahl des AN
Einbau waagerecht auf Oberseite der Sparren am Walmdach,
Befestigung mit Spannplattenschrauben an Bauteilen aus Holz.

In den EP sind saemtliche Materialkosten mit einzurechnen.
Menge: 38,000 m

**01.05.0041 Liefern und einbauen von Einzelbretter, aus NH, als Unterkonstruktion fuer Elektrotrassen**
Liefern und einbauen von Einzelbretter, aus NH, als Unterkonstruktion fuer Elektrotrassen
Dicke: 30 mm,
Breite: 20 cm,
Einzellaenge nach Wahl des AN.
Einbau an der Oberseite von Kehlbalken oder an der Unterseite
von Sparren.
Befestigung mit Spannplattenschrauben an Bauteilen aus Holz.

In den EP sind saemtliche Materialkosten mit einzurechnen mit einzurechnen.
Menge: 35,000 m

**01.05.0042 Liefern und einbauen von Bretter aus Nadelholz, Sortierklasse S 10 DIN 4074-1, Holzfeuchte max. 20 %, allseitig gehobelt, Gebrauchsklasse 2 DIN 68800-1,**
Liefern und einbauen von Bretter aus Nadelholz, Sortierklasse S 10 DIN 4074-1, Holzfeuchte max. 20 %, allseitig gehobelt, Gebrauchsklasse 2 DIN 68800-1,
Querschnitt b/h = 100x40 mm,
Einzellaengen bis 6,0 m
fuer Laengsaussteifung des Dachtragwerkes der Mansarde,
Befestigung mit zwei 2 Spannplattenschrauben, 8,0 x 120 mm,
an die Unterseite der Sparren, vorgebohrt.
Menge: 50,000 m

**01.05.0043 Diverse Konstruktionsglieder, aus Nadelholz,mit einem durchgehenden Bolzen verschrauben, Einzellaengen ueber 200 mm bis 300 mm.**
Diverse Konstruktionsglieder, aus Nadelholz,mit einem durchgehenden Bolzen verschrauben, Einzellaengen ueber 200 mm bis 300 mm.
Durchmesser von 12-16 mm
incl. der erforderlichen Bohrungen.
Vor Verschraubung sind klaffende oder offene Verbindungen zusammenzuziehen.
Stahlteile in gesonderter Position.
Menge: 10,000 St

**01.05.0044 Diverse Konstruktionsglieder, aus Nadelholz, mit einem durchgehenden Bolzen verschrauben, Einzellaengen ueber 300 mm bis 500 mm,**
Diverse Konstruktionsglieder, aus Nadelholz, mit einem durchgehenden Bolzen verschrauben, Einzellaengen ueber 300 mm bis 500 mm,
Durchmesser von 12-16 mm
incl. der erforderlichen Bohrungen.
Vor Verschraubung sind klaffende oder offene Verbindungen zusammenzuziehen.
Stahlteile in gesonderter Position.
Menge: 10,000 St

**01.05.0045 Diverse Konstruktionsglieder, aus Nadelholz, mit einem durchgehenden Bolzen verschrauben, Einzellaengen ueber 200 mm bis 300 mm.**
Diverse Konstruktionsglieder, aus Nadelholz, mit einem durchgehenden Bolzen verschrauben, Einzellaengen ueber 200 mm bis 300 mm.
Durchmesser von 12-16 mm
Einbau in vorhandene Bohrungen
Vor Verschraubung sind klaffende oder offene Verbindungen zusammenzuziehen.
Stahlteile in gesonderter Position.
Menge: 24,000 St

**01.05.0046 Diverse Konstruktionsglieder, aus Nadelholz, mit einem durchgehenden Bolzen verschrauben, Einzellaengen ueber 300 mm bis 500 mm,**
Diverse Konstruktionsglieder, aus Nadelholz, mit einem durchgehenden Bolzen verschrauben, Einzellaengen ueber 300 mm bis 500 mm,
Durchmesser von 12-16 mm
Vor Verschraubung sind klaffende oder offene Verbindungen zusammenzuziehen.
Stahlteile in gesonderter Position.
Menge: 12,000 St

**01.05.0047 Liefern und Einbauen von Doppelgewindeschrauben**
Liefern und Einbauen von Doppelgewindeschrauben
mit bauaufsichtlicher Zulassung
Durchmesser 8,2 mm, Laenge von 200-300 mm,
fuer die Sicherung von diversen Konstruktionsteilen
an die vorhandene Dachtragwerke aus Nadelholz.
Ausfuehrung in allen Bereichen des Dachtragwerkes.

Ausfuehrung nur nach vorheriger Absprache mit der Bauleitung.
Menge: 200,000 St

**01.05.0048 Liefern und Einbau von Spannplattenschrauben**
Liefern und Einbau von Spannplattenschrauben
mit bauaufsichtlicher Zulassung
Schrauben M8/160 bis M10/280,
Tragfaehigkeitsklasse 2 A
fuer die Sicherung von diversen Konstruktionsteilen
an die vorhandenen Dachtragwerke aus Nadelholz.
Ausfuehrung in allen Bereichen des Dachtragwerkes.

Ausfuehrung nur nach vorheriger Absprache mit der Bauleitung
Menge: 400,000 St

**01.05.0049 Stahlteil aus Flachstahl, feuerverzinkt, Dicke von 10 bis 12 mm aus Stahl S 235 JR mit 12-16 Bohrungen**
Stahlteil aus Flachstahl, feuerverzinkt, Dicke von 10 bis 12 mm aus Stahl S 235 JR mit 12-16 Bohrungen
Durchmesser 10 bis 12 mm
Einzelgewicht ueber 10 bis 15 kg
Schwierigkeitsgrad E1

nur liefern
Menge: 300,000 kg

**01.05.0050 Kleineisenteile, galvanisch verzinkt, (Bolzen, Naegel, Muttern, Schrauben usw.)**
Kleineisenteile, galvanisch verzinkt, (Bolzen, Naegel, Muttern, Schrauben usw.)
Durchmesser groeßer 6 mm,

nur liefern
Menge: 300,000 kg

**01.05.0051 Einpreßduebel, Typ C 10, Durchmesser 50 bis 115 mm, nach DIN 1052-1: 2004**
Einpreßduebel, Typ C 10, Durchmesser 50 bis 115 mm, nach DIN 1052-1: 2004
galvanisch verzinkt,

nur liefern
Menge: 10,000 kg

**01.05.0052 Kleineisenteile, in Edelstahlausfuehrung, Gruppe A4 (gerbsaeurebestaendig)**
Kleineisenteile, in Edelstahlausfuehrung, Gruppe A4 (gerbsaeurebestaendig)
(Bolzen, Muttern, Schrauben, usw.)
Durchmesser groeßer 6 mm,

nur liefern.
Menge: 25,000 kg

**01.05.0053 Liefern eines zusammengeschraubten Stahltraegers UPE 240**
Liefern eines zusammengeschraubten Stahltraegers UPE 240
bestehend aus 2 UPE 240, Einzellaenge 4180 mm, Gesamtlaenge 8360 mm,
mit insgesamt 24 Bohrungen im Steg, Durchmesser 9,0 mm
Stahltraeger mit 2 Kopfplatte in Laengsrichtung gestossen.
Abmessungen der Kopfplatte Laenge x Breite x Dicke in "mm" 250 x 100 x 15
je Kopfplatte 4 Bohrungen, gesamt 8 Bohrungen, Durchmesser 21 mm
Verschraubt mit 4 Schrauben M20-10.9

Material/Oberfläche
Stahltraeger und Kopfplatten S235 JR
Oberflaeche feuerverzinkt

Ausfuehrung entstprechend Anlage 23
Menge: 2,000 St

**01.05.0054 Rueckverankern des auskragenden Traufgesimses, profilierte Natursteinbloecke durch Einkleben von Gewindestangen, von oben, und Einbau einer Unterlegplatte**
Rueckverankern des auskragenden Traufgesimses, profilierte Natursteinbloecke durch Einkleben von Gewindestangen, von oben, und Einbau einer Unterlegplatte
In den Einheitspreis ist einzurechnen:
Herstellen von Bohrungen, senkrecht von oben, Durchmesser 24mm,
in die Natursteinbloecke, Rohdichte 2,5 kg/dm3,
fuer das Setzten der Gewindestangen, Bohrlaenge 650-700 mm
Bohrloch von haftungsmindernden Bestandteilen reinigen.
Liefern und einkleben der Gewindestange, Durchmesser 10 mm,
Laenge 650-700 mm, in Edelstahlausfuehrung V2A
einschl. Lieferung des Injektionsmoertels.
Liefern und Einbau von Unterlegeplatte aus Stahl S235 JR,
Abmessungen L x B x D in mm 100/70/6, mit einer Bohrung,
Durchmesser 11mm, fuer Durchfuehrung der Gewindestange.
Oberflaeche feuerverzinkt.
Menge: 12,000 St

**01.05.0055 Rueckverankern des auskragenden Traufgesimses Leistung in vollem Wortlaut wie in der Vorposition beschrieben jedoch Bohrungen unter ca. 70 Grad setzen.**
Rueckverankern des auskragenden Traufgesimses Leistung in vollem Wortlaut wie in der Vorposition beschrieben jedoch Bohrungen unter ca. 70 Grad setzen.
Damit die Unterlegeplatte 100 x 70 x 6 mm satt aufliegt ist ein Moertelkeil, MG IIa, in entsprechender Neigung auszubilden.
Dies ist in den EP mit einzurechnen.
Menge: 10,000 St

**01.05.0056 Liefern Kantholz aus Nadelholz (20/24 bis 24/30 cm)**
Liefern Kantholz aus Nadelholz (20/24 bis 24/30 cm)
Festigkeitsklasse C24 nach DIN EN 338,
allseitig auf Fertigmaß gehobelt,
Querschnitte kerngetrennt, von 20/24 bis 24/30 cm (480-720 cm2),
Laenge bis 6,0 m,
Sortierklasse S 10 TS DIN 4074 Teil 1,
Schnittklasse S DIN 58365.
Feuchtigkeitsgehalt max. 15%.

nur liefern
Menge: 4,000 m3

**01.05.0057 Liefern Kantholz aus Nadelholz (12/20 bis 14/30 cm)**
Liefern Kantholz aus Nadelholz (12/20 bis 14/30 cm)
Festigkeitsklasse C24 nach DIN EN 338
allseitig auf Fertigmaß gehobelt,
Querschnitte kerngetrennt, von12/20 bis 14/30 cm,
(240-420 cm2)
Laenge bis 6,0 m,
Sortierklasse S 10 TS DIN 4074 Teil 1,
Schnittklasse S DIN 58365.
Feuchtigkeitsgehalt max. 15%.

nur liefern
Menge: 4,000 m3

**01.05.0058 Liefern Kantholz aus Nadelholz (10/12 bis 10/20 cm)**
Liefern Kantholz aus Nadelholz (10/12 bis 10/20 cm)
Festigkeitsklasse C24 nach DIN EN 338

allseitig auf Fertigmaß gehobelt,
Querschnitte kerngetrennt, von 10/12 bis 10/20 cm
(120-200 cm2)
Laenge bis 8,0 m,
Sortierklasse S 10 TS DIN 4074 Teil 1,
Schnittklasse S DIN 58365.
Feuchtigkeitsgehalt max. 15%.

nur liefern
Menge: 2,000 m3

**01.05.0059 Liefern Kantholz aus Nadelholz (bis 10/12 cm)**
Liefern Kantholz aus Nadelholz (bis 10/12 cm)
Festigkeitsklasse C24 nach DIN EN 338
allseitig auf Fertigmaß gehobelt,
Querschnitte kerngetrennt, bis 10/12 cm
(120 cm2)
Laenge bis 8,0 m,
Sortierklasse S 10 TS DIN 4074 Teil 1,
Schnittklasse S DIN 58365.
Feuchtigkeitsgehalt max. 15%.

nur liefern
Menge: 4,000 m3

**01.05.0060 Liefern Kantholz aus Eichenholz (14/14 bis 16/20 cm)**
Liefern Kantholz aus Eichenholz (14/14 bis 16/20 cm)
Festigkeitsklasse D30 nach DIN EN 338
allseitig auf Fertigmaß gehobelt,
Querschnitte über 14/14 bis 16/20 cm
Laenge bis 6,0 m,
Sortierklasse LS 10 TS DIN 4074 Teil 1,
Schnittklasse S DIN 58365.
Feuchtigkeitsgehalt max. 15 %.

nur liefern
Menge: 0,500 m3

**01.05.0061 Vorbeugender chemischer Holzschutz fuer tragende sichtbar bleibende Bauteile DIN 68800 Teil 3, Kesseldruckimpraegnierung**
Vorbeugender chemischer Holzschutz fuer tragende sichtbar bleibende Bauteile DIN 68800 Teil 3, Kesseldruckimpraegnierung
Gefaehrdungsklasse 2, Pruefpraedikat Iv, P
ohne Anteil von PCP und Lindan.
Anwendung Kesseldruckimpraegnierung,
fuer Bodenbelaege und Kanthoelzer,
aus Nadelholz, gehobelt
farblos.
Ausfuehrung nur nach vorheriger Anordnung der Bauleitung
Menge: 5,000 m3

**01.05.0062 Vorbeugender chemischer Holzschutz für tragende sichtbar bleibende Bauteile IN 68800 Teil 3, Anwendung mit Bürste einstreichen**
Vorbeugender chemischer Holzschutz für tragende sichtbar bleibende Bauteile  IN 68800 Teil 3, Anwendung mit Bürste einstreichen
Gefaehrdungsklasse 2, Prüfpraedikat Iv, P
ohne Anteil von PCP und Lindan.
Anwendung mit Bürste einstreichen,
für alle im Dachtragwerk neu eingebaute/verzimmerte Holzteile,
aus Nadelholz, gehobelt
farblos.
Ausführung nur nach vorheriger  Anordnung der Bauleitung
Menge: 50,000 m2

**01.05.0063 Zwischenreinigung der Bodenflaeche in Deckkenbalkenebene, Reinigung von ca. 230 m2 Bodenflaeche,**
Zwischenreinigung der Bodenflaeche in Deckkenbalkenebene, Reinigung von ca. 230 m2 Bodenflaeche,
Dielenbelag, mit Besen und Industriestaubsauger,
auf besondere Anordnung des AG.
Menge: 1,000 St

**01.05.0064 Generalreinigung des gesamten Dachraumes, Walmdach, einschl. der Dielenbelaege mit feinem Besen und Industriestaubsauger**
Generalreinigung des gesamten Dachraumes, Walmdach, einschl. der Dielenbelaege mit feinem Besen und Industriestaubsauger
Reinigung aller Holzoberflaechen nach Beendigung aller zimmermannsmaeßigen Arbeiten
Dielenbelaege ca.234 m2
Umbauter Dachraum: ca. 650 m3
Reinigung des Dachraumes von Deckenbalkenlage bis First von ueblichen Verschmutzungen die im Zuge der Sanierungsarbeiten entstehen.
Menge: 1,000 psch

*Hinweis: Dachschalung*
Dachschalung

Pos. 01.05.0065 bis Pos. 01.05.0080
beschreiben die Dachschalungen

**01.05.0065 Dachschalung für Mansardwalmdach (Bauteil Walmdach)**
Dachschalung für Mansardwalmdach (Bauteil Walmdach)
aus Brettern, mit Stufenfalz.
Nadelholz, Sortierklasse S 10 DIN 4074-1,
Holzfeuchte max. 15 %
einseitig gehobelt, Gebrauchsklasse 2 DIN 68800-1,
ohne chemischen Holzschutz,
Dicke 35 mm,
Breite von 80 bis 160 mm,
liefern und einbauen.
Untergrund Holz, Befestigung an Bauteilen aus Holz
mit Schraubnaegeln der Tragfaehigkeitsklasse 2.
Jedes Brett ist pro Auflager mit zwei Naegel zu befestigen.

Dachform: Walmdach, Dachneigung 10-.11 Grad
Ausführungshoehe über 20,0 bis 23,0 m
Menge: 110,000 m2

**01.05.0066 Dachschalung fuer Mansardwalmdach (Bauteil Mansarde)**
Dachschalung fuer Mansardwalmdach (Bauteil Mansarde)
aus Brettern mit Stufenfalz,
Nadelholz, Sortierklasse S 10 DIN 4074-1,
Holzfeuchte max. 15 %,
einseitig gehobelt, Gebrauchsklasse 2 DIN 68800-1,
ohne chemischen Holzschutz,
Dicke 35 mm,
Breite von 80 bis 160 mm,
liefern und einbauen.
Untergrund Holz, Befestigung an Bauteile aus Holz
mit Schraubnaegel der Tragfaehigkeitsklasse 2.
Jedes Brett ist pro Auflager mit zwei Naegel zu befestigen.

Dachform: Mansarde, Steildach, Dachneigung ueber 55-60 Grad
Ausfuehrungshoehe ueber 16,0 bis 23,0 m
Menge: 330,000 m2

**01.05.0067 Mehrpreis zur Hauptposition Dachschalung fuer liefern und einbauen einer wasserfest verleimten Mehrschichtplatte an der Traufe (Walmdach, Steildach)**
Mehrpreis zur Hauptposition Dachschalung fuer liefern und einbauen einer wasserfest verleimten Mehrschichtplatte an der Traufe (Walmdach, Steildach)
Streifenbreite 300 mm,
Dicke 35 mm.

Ausfuehrung gemaeß Anlage 07
Menge: 12,000 m2

**01.05.0068 Mehrpreis zur Hauptposition Dachschalung fuer liefern und einbauen einer wasserfest verleimten Mehrschichtplatte an der Traufe (Mansarde)**
Mehrpreis zur Hauptposition Dachschalung fuer liefern und einbauen einer wasserfest verleimten Mehrschichtplatte an der Traufe (Mansarde)
Streifenbreite 300 mm,
Dicke 35mm

Ausfuehrung an der Traufe der Mansarde, siehe Anlage 10
Menge: 11,000 m2

**01.05.0069 Mehrpreis zur Hauptposition Dachschalung für Ausführung in Kleinflaechen unter 2,5 m2**
Menge: 10,000 m2

**01.05.0070 Anpassen der Dachschalung, Dicke 30-35mm, an die Dachgrate**
Anpassen der Dachschalung, Dicke 30-35mm, an die Dachgrate
Abgerechnet wird nach lfdm Schnittlaengen
Menge: 36,000 m

**01.05.0071 Anpassen der Dachschalung, Dicke 30-35 mm, an die Kehlen**
Anpassen der Dachschalung, Dicke 30-35 mm, an die Kehlen
Abgerechnet wird nach lfdm Schnittlaengen
Menge: 50,000 m

**01.05.0072 Anpassen der Dachschalung, Dicke 30-35 mm, an die Kamine**
Anpassen der Dachschalung, Dicke 30-35 mm, an die Kamine
Abgerechnet wird nach lfdm Schnittlaengen
Menge: 12,000 m

**01.05.0073 Anpassen der Dachschalung, Dicke 30-35 mm, an das Tonnendach der Gauben, gekrümmter Verlauf**
Anpassen der Dachschalung, Dicke 30-35 mm, an das Tonnendach der Gauben, gekrümmter Verlauf
Einzellaengen kleiner 2,0 m
Abgerechnet wird nach lfdm Schnittlaengen
Menge: 12,000 m

**01.05.0074 Anpassen der Dachschalung, Dicke 30-35 mm, an**
Anpassen der Dachschalung, Dicke 30-35 mm, an
das Turmmauerwerk, gekrümmter Verlauf,
Radius: 8,90 m
Abgerechnet wird nach lfdm Schnittlaengen
Menge: 10,000 m

**01.05.0075 Herstellen von rechteckigen Öffnungen in die Dachschalung, Laenge 80 cm, Breite 60cm.**
Menge: 5,000 St

**01.05.0076 Herstellen von runden Öffnungen in die Dachschalung, Durchmesser ueber 50 bis 150 mm**
Menge: 5,000 St

**01.05.0077 Herstellen von runden Öffnungen in die Dachschalung, Durchmesser ueber 100 bis 250 mm**
Menge: 2,000 St

**01.05.0078 Diffusionsoffene Unterspannbahn für Bauteilel Satteldach, aus 3 lagigem Polypropylenvlies**
Diffusionsoffene Unterspannbahn für Bauteilel Satteldach, aus 3 lagigem Polypropylenvlies
Flaechengewicht 180g/m2,
liefern und auf Holzschalung verlegen,
incl. aller Anpassungsarbeiten an die Traufe, an Grate/Kehlen
und aufgehende Waende/Kamine
Befestigung mit Kupferbreitkopfstiften von mind.25 mm Laenge.
Stossueberdeckung mind. 10 cm.

Dachform: Satteldach (Walmdach), Dachneigung 10-11 Grad
Ausfuehrungshoehe ueber 20,0 bis 23,0 m
Menge: 110,000 m2

**01.05.0079 Diffusionsoffene Unterspannbahn für Bauteil Mansarde, Risalite und Dachgauben**
Diffusionsoffene Unterspannbahn für Bauteil Mansarde, Risalite und Dachgauben
aus 3 lagigem Polypropylenvlies,
Flaechengewicht 180g/m2,
liefern und auf Holzschalung verlegen,
incl. aller Anpassungsarbeiten an die Traufe, an Grate/Kehlen
und aufgehende Waende
Befestigung mit Kupferbreitkopfstiften von mind.25 mm Laenge.
Stossüberdeckung mind. 10 cm.

Dachform: Mansarde und Satteldaecher, Dachneigungen 50-60 Grad
Ausführungshoehe über 16,0 bis 23,0 m
Menge: 330,000 m2

**01.05.0080 Mehrpreis zur Hauptposition Unterspannbahn für Ausführung in Kleinflaechen unter 2,5 m2**
Menge: 10,000 m2

*Hinweis: Bodenbelaege/ Fehlboeden/Waermedaemmung*
Bodenbelaege/ Fehlboeden/Waermedaemmung

Anmerkung:
Die Abrechnung des Fehlbodens erfolgt grundsaetzlich nach m2 Grundrissflaeche, wenn in den einzelnen Positionen nichts anderes angegeben wird.
Die Deckenbalken werden hierbei übermessen.

**01.05.0081 Aufnahme des vorhandenen Bodenbelages**
Aufnahme des vorhandenen Bodenbelages
aus Dielen in Nadelholz stumpf gestoßen,
in Streifen, Streifenbreite ca. 1,0 m,
Dicke t =  28-30 mm
Brettbreite von 160-280mm
befestigt mit Naegeln auf Bauteilen aus Holz.
Abfall vom Dach abtransportieren, sortieren und entsorgen.
Kosten fuer die An- und Abfahrten, Bereitstellung, Vorhaltung und Endreinigung von geeigneten Behaeltern/Containern sind in den EP mit einzurechnen.
Deponie nach Wahl des AN
Abfall ist nicht gefaehrlich, nicht schadstoffbelastet, Altholzkategorie A I,
Abfallschluessel nach AVV (Abfallverzeichnis-Verordnung) 170201 Holz.
Lose Holz- und Eisenteile in Zusammenhang mit der Abnahme
der Bodenbelaege sind mit zu entfernen.

Ausfuehrung in Ebene der Deckenbalken
Menge: 50,000 m2

**01.05.0082 Aufnehmen der Fehlbodenschuettung zwischen den Deckenbalken ,von oben, in Streifen, Streifenbreite 1,0 m,**
Aufnehmen der Fehlbodenschuettung zwischen den Deckenbalken ,von oben, in Streifen, Streifenbreite 1,0 m,
Gemisch aus Bauschutt/Sand/Kies,
Schichthoehe 9,0 -10,0 cm.
Abfall vom Dach abtransportieren, sortieren und entsorgen.
Kosten fuer die An- und Abfahrten, Bereitstellung, Vorhaltung und Endreinigung von geeigneten Behaeltern/Containern sind in den EP mit einzurechnen.
Deponie nach Wahl des AN
Abfall ist nicht gefaehrlich, nicht schadstoffbelastet.
Menge: 50,000 m2

**01.05.0083 Abschnittsweises Aufnehmen der Fehlbodenbretter**
Abschnittsweises Aufnehmen der Fehlbodenbretter
zwischen den Deckenbalken,
in Streifen, Streifenbreite 1,0 m,
bestehend aus lose eingelegten Brettern aus NH,
Dicke 30-35mm,
Laengen ueberwiegend zwischen 65 und 80 cm,
Breite von 20 bis 25 cm.
Abfall vom Dach abtransportieren, sortieren und entsorgen.
Kosten fuer die An- und Abfahrten, Bereitstellung, Vorhaltung und Endreinigung von geeigneten Behaeltern/Containern sind in den EP mit einzurechnen.
Deponie nach Wahl des AN.
Abfall ist nicht gefaehrlich, nicht schadstoffbelastet, Altholzkategorie A I,

Abgerechnet wird nach m2 Grundrissflaeche
(die Deckenbalken werden uebermessen!)
Menge: 50,000 m2

**01.05.0084 Lagerholz der Fehlbodenbretter ausbauen**
Lagerholz der Fehlbodenbretter ausbauen
Abmessung b/h: max. 4,0 x 6,0 cm
an Deckenbalken, seitlich, mit Drahtstiften befestigt.
Abfall vom Dach abtransportieren, sortieren und entsorgen.
Kosten fuer die An- und Abfahrten, Bereitstellung, Vorhaltung und Endreinigung von geeigneten Behaeltern/Containern sind in den EP mit einzurechnen.
Deponie nach Wahl des AN.
Abfall ist nicht gefaehrlich, nicht schadstoffbelastet, Altholzkategorie A I.
Menge: 60,000 m

**01.05.0085 Ausbau Deckenausgleich aus NH, an der Oberseite der Deckenbalken**
Ausbau Deckenausgleich aus NH, an der Oberseite der Deckenbalken
Ausgleichshoehe bis ca. 5,0 cm,
Breite bis 10,0 cm, genagelt.
Abfall vom Dach abtransportieren, sortieren und entsorgen.
Kosten fuer die An- und Abfahrten, Bereitstellung, Vorhaltung und Endreinigung von geeigneten Behaeltern/Containern sind in den EP mit einzurechnen.
Deponie nach Wahl des AN
Lose Holzteile im Zusammenhang mit der Abnahme des Deckenausgleiches sind mit zu entfernen.
Menge: 20,000 m

**01.05.0086 Liefern und Einbauen von Lagerhoelzer aus Nadelholz**
Liefern und Einbauen von Lagerhoelzer aus Nadelholz
Sortierklasse S 10, saegerau
Abmessung 4/6 cm,
Einzellaengen bis max 2,0 m
fuer Auflager der Fehlbodenbretter,
an Deckenbalken seitlich befestigen,
mit Senkkopf-Holzschrauben 6/100 mm,
jeweils 2 Schrauben im Abstand von 50 cm,
vorgebohrt,
incl. aller Ablaengungen und Anpassarbeiten.

Ausfuehrung in Ebene der Deckenbalkenlage
Menge: 60,000 m

**01.05.0087 Liefern und Einbauen neue Fehlbodenbretter aus NH**
Liefern und Einbauen neue Fehlbodenbretter aus NH
saegerau,
Dicke t = 30-35 mm,
Laengen ueber 65 bis 80 cm,
Einbau in Streifen, Streifenbreite 1,0 m,
auf vorbeschriebene Lagerhoelzer
zwischen den Deckenbalken,
ohne Befestigungsmittel einlegen,
stumpf gestoßen,
incl. aller Anpass- und Einschneidearbeiten.
Menge: 50,000 m2

**01.05.0088 Liefern und Einbauen einer Trennlage, bestehend aus Rieselschutzpapier, diffusionsoffen,**
Liefern und Einbauen einer Trennlage, bestehend aus Rieselschutzpapier, diffusionsoffen,
sD-Wert kleiner 50 m,
Stoeße mind. 8 cm ueberlappend und seitlich,
ca. 12-15 cm, bis OK Deckenbalken bzw. Hoehenausgleich
hochziehen, incl. Befestigung und aller Anpassarbeiten.
Einbau auf vorbeschriebene Fehlbodenbretter
zwischen den Deckenbalken.

Produkt '....................................................'
vom Bieter einzutragen

Einbau in Streifen, Streifenbreite 1,0-1,2 m

Abgerechnet wird nach m2 Grundrissflaeche.
Menge: 50,000 m2

**01.05.0089 Liefern und Einbauen einer Schuettung aus Kalksplitt**
Liefern und Einbauen einer Schuettung aus Kalksplitt
Korngroesse 1 bis 5 mm,
gewaschen und geglueht,
auf Fehlboden/Rieselschutzpapier,
zwischen den Deckenbalken
Schichthoehe 8,0 cm.
Lichter Balkenabstand ueber 0,65 m bis 0,80 m.

Abgerechnet wird nach tatsaechlich eingebauten m3.
Menge: 4,000 m3

**01.05.0090 Abbinden und einbauen von Kanthoelzer aus NH fuer Deckenbalken oberseitig ausgleichen**
Abbinden und einbauen von Kanthoelzer aus NH fuer Deckenbalken oberseitig ausgleichen
durch Aufdoppelung (nicht seitlich).
Breite mind. 12 cm,
Ausgleichshoehe bis 5,0 cm,
Befestigung mit Spannplattenschrauben 6 x 100 mm,
vorgebohrt.
Menge: 20,000 m

**01.05.0091 Liefern und Einbauen von neuen Dielen aus NH, fuer Bodenbelag der Deckenbalkenlage,**
Liefern und Einbauen von neuen Dielen aus NH, fuer Bodenbelag der Deckenbalkenlage,
einseitig gehobelt, Dicke t = 30 mm,
stumpf gestoßen,
Laengen bis 6,0 m,
Breite von 160-240 mm,
incl. aller Schneid- und Anpassarbeiten an Ueberzuege,
Fuenkantschwelle etc. die dafuer notwendig sind.
Befestigung mit Senkkopf-Holzschrauben, 5 x 80 mm,
DIN 267,Teil1, vorgebohrt.
Menge: 50,000 m2

**01.05.0092 Liefern und einbauen Holzfaserdaemmstoff nach EN 13171, druckfest, mit Nut- und Feder fuer Daemmung des Bodens in Ebene der Deckenbalken**
Liefern und einbauen Holzfaserdaemmstoff nach EN 13171, druckfest, mit Nut- und Feder fuer Daemmung des Bodens in Ebene der Deckenbalken
auf den vorhandenen Dielenbelag einbauen,
einschl. der Anpassarbeiten an gerade, linienfoermige Bauteile
wie aufgehende Waende, Fußpfette etc.
Einbau einlagig,
d= 60 mm

Rohdichte ρ [kg/m³]: mind 145
Waermeleitfaehigkeit (EN 13171) λD [W/mK] 0.041
Dampfdiffusionswiderstandszahl: 3
Brandverhalten( EN 13501-1)  E
Druckmodul E (N/mm2) 1,0

gewaehltes Produkt:
'........................................'
vom Bieter einzutragen

Anmerkung:
Auf diese Holzfaserdaemmplatten wird eine weitere Lage Holzfaserdaemmplatten mit Profilleiste eingebaut.
Menge: 230,000 m2

**01.05.0093 Liefern und einbauen Holzfaserdaemmstoff nach EN 13171,druckfest, mit Nut- und Feder einschl. dazugehoeriger Profilleiste**
Liefern und einbauen Holzfaserdaemmstoff nach EN 13171,druckfest, mit Nut- und Feder einschl. dazugehoeriger Profilleiste
fuer Daemmung des Bodens in Ebene der Deckenbalken,
auf die vor beschriebenen, druckfesten Holzfaserdammplatten
Rohdichte ρ [kg/m³]: mind 145 einbauen
einschl. der Anpassarbeiten an gerade, linienfoermige Bauteile
wie aufgehende Waende, Fußpfette etc.

Einbau einlagig
d= 80mm

Rohdichte ρ [kg/m³]: mind 160
Waermeleitfaehigkeit (EN 13171) λD [W/mK] 0.043
Dampfdiffusionswiderstandszahl: 33
Brandverhalten( EN 13501-1)  E
Druckmodul E (N/mm2) 1,00

gewaehltes Produkt:
'........................................'
vom Bieter einzutragen
Menge: 230,000 m2

**01.05.0094 Mehrpreis fuer den Einbau der Holzfaserdaemmstoff (60 mm)nach EN 13171,**
Mehrpreis fuer den Einbau der Holzfaserdaemmstoff (60 mm)nach EN 13171,
als Bodenbelag, druckfest, mit Nut- und Feder
Dicke d = 60 mm
fuer Anpassarbeiten an Stuetzen,
Querschnitt 15cm x 15 cm
Menge: 10,000 St

**01.05.0095 Mehrpreis fuer den Einbau der Holzfaserdaemmstoff (80 mm) nach EN 13171,**
Mehrpreis fuer den Einbau der Holzfaserdaemmstoff (80 mm) nach EN 13171,
als Bodenbelag, druckfest, mit Nut- und Feder  und Profilleiste
Dicke d = 80 mm
fuer Anpassarbeiten an Stuetzen,
Querschnitt 15cm x 15 cm
Menge: 10,000 St

**01.05.0096 Liefern und Einbauen von neuen Dielen aus NH mit Falz, fuer Bodenbelag in Ebene Deckenbalken**
Liefern und Einbauen von neuen Dielen aus NH mit Falz, fuer Bodenbelag in Ebene Deckenbalken
einseitig gehobelt,
Dicke t = 30 mm,
Laengen bis 6,0 m,
Breite von12-16 cm,
incl. aller Schneid- und Anpassarbeiten an ueberzuege, Fuenkantschwelle etc., die dafuer notwendig sind.
Befestigung mit Senkkopf-Holzschrauben, 5 x 100 mm,
DIN 267,Teil1, vorgebohrt.

Einbau auf druckfeste Holzfaserdaemmplatten mit Profilleiste,
lichter Abstand der Profilleiste: 57,5 cm
Menge: 230,000 m2

**01.05.0097 Mehrpreis fuer den Einbau der Dielen, Dicke 30mm (Schraegschnitte)**
Mehrpreis fuer den Einbau der Dielen, Dicke 30mm (Schraegschnitte)
fuer Schraegschnitte
Menge: 10,000 m

#### 01.06 Entsorgungskosten

**01.06.0001 Entsorgungskosten fuer Bau- und Abbruchabfaelle, Beton, Ziegel, Fliesen und Keramik, nicht gefaehrlich, Abfallschluessel nach AVV (Abfallverzeichnis-Verordnung) 170107 Gemische aus Beton, Ziegel, Fliesen und Keramik, nicht schadstoffbelastet, Zuordnung Z 0 (uneingeschraenkter Einbau),**
Entsorgungskosten fuer Bau- und Abbruchabfaelle, Beton, Ziegel, Fliesen und Keramik, nicht gefaehrlich, Abfallschluessel nach AVV (Abfallverzeichnis-Verordnung) 170107 Gemische aus Beton, Ziegel, Fliesen und Keramik,
nicht schadstoffbelastet, Zuordnung Z 0 (uneingeschraenkter Einbau),
nach LAGA 1997 Bauschutt,
Verguetung der Entsorgung gegen Nachweis, Mengenermittlung nach
Wiegekarte.
Menge: 3,000 t

**01.06.0002 Entsorgungskosten Bau- und Abbruchabfaelle, Bitumengemische, Kohlenteer und teerhaltige Produkte, nicht gefaehrlich, Abfallschluessel nach AVV (Abfallverzeichnis-Verordnung) 170302 Bitumengemische, nicht schadstoffbelastet**
Entsorgungskosten Bau- und Abbruchabfaelle, Bitumengemische, Kohlenteer und teerhaltige Produkte, nicht gefaehrlich, Abfallschluessel nach AVV (Abfallverzeichnis-Verordnung) 170302 Bitumengemische, nicht schadstoffbelastet
Verguetung der Entsorgung gegen Nachweis, Mengenermittlung nach
Wiegekarte.
Menge: 1,000 t

**01.06.0003 Entsorgungskosten fuer Bau- und Abbruchabfaelle, Metalle, nicht gefaehrlich**
Entsorgungskosten fuer Bau- und Abbruchabfaelle, Metalle, nicht gefaehrlich
Abfallschluessel nach AVV (Abfallverzeichnis-Verordnung) 170404 Zink,
nicht schadstoffbelastet
Verguetung der Entsorgung gegen Nachweis, Mengenermittlung nach
Wiegekarte
Menge: 5,000 t

**01.06.0004 Entsorgungskosten fuer Bau- und Abbruchabfaelle, nicht gefaehrlich, Abfallschluessel nach AVV (Abfallverzeichnis-Verordnung) 170604 Daemmstoff, nicht schadstoffbelastet**
Entsorgungskosten fuer Bau- und Abbruchabfaelle,
nicht gefaehrlich, Abfallschluessel nach AVV (Abfallverzeichnis-Verordnung) 170604 Daemmstoff, nicht schadstoffbelastet
Verguetung der Entsorgung gegen Nachweis, Mengenermittlung nach Wiegekarte.
Menge: 0,500 t

**01.06.0005 Entsorgungskosten fuer sonstige Bau- und Abbruchabfaelle nicht gefaehrlich, Abfallschluessel nach AVV (Abfallverzeichnis-Verordnung) 170904 gemischte Bau- und Abbruchabfaelle (Kies-Sandgemisch), nicht schadstoffbelastet,**
Entsorgungskosten fuer sonstige Bau- und Abbruchabfaelle nicht gefaehrlich, Abfallschluessel nach AVV (Abfallverzeichnis-Verordnung) 170904 gemischte Bau- und Abbruchabfaelle (Kies-Sandgemisch), nicht schadstoffbelastet,
Verguetung der Entsorgung gegen Nachweis, Mengenermittlung nach Wiegekarte.
Menge: 5,000 t

**01.06.0006 Entsorgungskosten fuer Bau-und Abbruchabfaelle, nicht gefaehrlich, Abfallschluessel nach AVV (Abfallverzeichnis-Verordnung) 170201 Bau-/Abbruchabfall Holz, nicht schadstoffbelastet**
Entsorgungskosten fuer Bau-und Abbruchabfaelle, nicht gefaehrlich, Abfallschluessel nach AVV (Abfallverzeichnis-Verordnung) 170201 Bau-/Abbruchabfall Holz, nicht schadstoffbelastet
Altholzkategorie A I, Verguetung der Entsorgung gegen Nachweis, Mengenermittlung nach Wiegekarte
Menge: 20,000 t

**01.06.0007 Bau- und Abbruchabfaelle, Holz, Glas und Kunststoff gefaehrlich, Abfallschluessel nach AVV (Abfallverzeichnis-Verordnung) 170204 Glas, Kunststoff und Holz, schadstoffbelastet gemaeß Analyse, Altholzkategorie A IV**
Bau- und Abbruchabfaelle, Holz, Glas und Kunststoff gefaehrlich, Abfallschluessel nach AVV (Abfallverzeichnis-Verordnung) 170204 Glas, Kunststoff und Holz, schadstoffbelastet gemaeß Analyse, Altholzkategorie A IV
Verguetung der Entsorgung gegen Nachweis, Mengenermittlung nach Wiegekarte
Menge: 2,000 t

**01.06.0008 Uebernahmeschein für die durchgefuehrte Entsorgung des gefaehrlichen Abfalles.**
Uebernahmeschein für die durchgefuehrte Entsorgung des gefaehrlichen Abfalles.
Der Begleitschein ist dem AG vorzulegen.
Menge: 10,000 St

**01.06.0009 Untersuchung zur Abfalldeklaration nach LAGA-Merkblatt 20, Tabelle II.1.4-1 Mindestuntersuchungsprogramm fuer Bauschutt vor der Aufbereitung bei unspezifischem Verdacht, Untersuchung im Feststoff aus Behaeltern, Ausfuehrung gemaeß Einzelbeschreibung, Untersuchung Bitumendachbahn und Holzzeile**
Menge: 10,000 St

#### 01.07 Sonstige Arbeiten

**01.07.0001 Mauerkrone/Kniestock aus Vollziegelmauerwerk, Festigkeitsklasse > 12 MN/m2,**
Mauerkrone/Kniestock aus Vollziegelmauerwerk, Festigkeitsklasse > 12 MN/m2,
Rohdichte 1,7 kg/m3, mit Kalkmoertel gemauert,
im Zuge der Sanierung der Sparrenkoepfe entsprechend der
Erfordernisse vorsichtig abbrechen, mit handgefuehrte Geraete,
laermarm, ohne Staubentwicklung,
Abbruch in Kleinmengen fuer Freilegung von Sparren im Bereich des Kniestockes oder Fußpfette,
Abbruchmaterial abtransportieren und entsorgen.
Ausfuehrung am Mansarddach

Abrechnung erfolgt nach Aufmaß.
Menge: 1,000 m3

**01.07.0002 Behutsames freistemmen von allseitig eingemauerten Deckenbalkenkoepfe (Balken sind vom Kniestock uebermauert)**
Behutsames freistemmen von allseitig eingemauerten Deckenbalkenkoepfe (Balken sind vom Kniestock uebermauert)
mit handgefuehrte Geraete, laermarm, ohne Staubentwicklung,
Mauerwerk aus Vollziegeln, Festigkeitsklasse > 12 MN/m2,
Rohdichte 1,7 kg/m3
mit Kalkmoertel gemauert,
Querschnitt der Deckenbalken b/h ca. 22/28 cm
Auflagertiefe bis 30 cm
Abbruchmaterial abtransportieren und entsorgen.

Unter den Deckenbalken befindet sich im Abstand von ca. 30 cm eine begehbare Decke.
Dies ist zu beruecksichtigen und in den EP mit einzurechnen
Menge: 5,000 St

**01.07.0003 Bereitstellung eines Kranfuehrers entsprechend DGUV Grundsatz 309-003**
Bereitstellung eines Kranfuehrers entsprechend DGUV Grundsatz 309-003
fuer Lastentransport Dritter (nicht fuer das eigene Gewerk!!)
Ausfuehrung nur nach vorheriger Anweisung durch den AG
Bereitstellung von Montag bis Freitag
Menge: 30,000 h

**01.07.0004 Gesonderte An- und Abfahrt einer Kolonne**
Gesonderte An- und Abfahrt einer Kolonne
für Leistungen, die nicht der AN zu vertreten hat, bestehend aus 3 bis 4 Mann
Menge: 6,000 St

#### 01.08 Stundenlohnarbeiten

**01.08.0001 Stundenlohnarbeiten durch Bauvorarbeiter/-in der Verrechnungssatz fuer die jeweilige Arbeitskraft umfasst saemtliche Aufwendungen wie Lohn- und Gehaltskosten, Lohn- und Gehaltsnebenkosten, Zuschlaege, lohngebundene und lohnabhaengige Kosten, sonstige Sozialkosten, Gemeinkosten, Wagnis und Gewinn.**
Menge: 40,000 h

**01.08.0002 Stundenlohnarbeiten durch Baufacharbeiter/-in der Verrechnungssatz fuer die jeweilige Arbeitskraft umfasst saemtliche Aufwendungen wie Lohn- und Gehaltskosten, Lohn- und Gehaltsnebenkosten, Zuschlaege, lohngebundene und lohnabhaengige Kosten, sonstige Sozialkosten, Gemeinkosten, Wagnis und Gewinn.**
Menge: 60,000 h

**01.08.0003 Stundenlohnarbeiten durch Bauhelfer/-in der Verrechnungssatz fuer die jeweilige Arbeitskraft umfasst saemtliche Aufwendungen wie Lohn- und Gehaltskosten, Lohn- und Gehaltsnebenkosten, Zuschlaege, lohngebundene und lohnabhaengige Kosten, sonstige Sozialkosten, Gemeinkosten, Wagnis und Gewinn.**
Menge: 60,000 h

#### 01.09 Baustellenbesprechungen

**01.09.0001 Der Auftragnehmer hat zu den Baustellenbesprechungen, die der Auftraggeber regelmaeßig durchfuehrt, einen geeigneten bevollmaechtigten, deutschsprachigen Vertreter zu entsenden. Die Besprechungen finden jeweils woechentlich statt. Der AN hat von zwei Stunden (ohne An-und Abfahrt) an Aufwand auszugehen**
Der Auftragnehmer hat zu den Baustellenbesprechungen, die der Auftraggeber
regelmaeßig durchfuehrt, einen geeigneten bevollmaechtigten, deutschsprachigen Vertreter zu entsenden.
Die Besprechungen finden jeweils woechentlich statt.
Der AN hat von zwei Stunden (ohne An-und Abfahrt) an Aufwand auszugehen
Teilnahme:
1 Bauleiter oder 1 Vorarbeiter

Die Vergütung der Baustellenbesprechung erfolgt nur dann, wenn vom AN die Baustelle nicht besetzt aber seine Anwesenheit erforderlich ist.
Hierfür wird der AN schriftlich eingeladen.
Menge: 6,000 St

USt %: 19,00
